# LAN, Ausbau Hinteres Dorf
Leistungsbeschreibung (GAEB DA XML 3.2, DA81)
Projekt: 2024-506
Währung: EUR
Vergabeart: Verhandlungsverfahren
Erstellt mit: BECHMANN AVA 2025.120/ GXML Toolbox V3.3 R20210630, BECHMANN AVA 2025.120, 22.05.2026

## 2024-506-10 Straßenbau
Datum: 22.05.2026

### 01 Straßenbau

#### 01.00 Vorbemerkungen

*Hinweis: Allgemein*
Allgemeines
Der Bauherr, die Stadt Landau beabsichtigt die Straße "Hinteres Dorf" im Ortsteil Óberhöcking zu sanieren

Abrechnung
Die Baumaßnahme ist auf mehrere Rechnungen (Sparten) abzurechnen.

Baubeschreibung
Es ist geplant den gesamten Oberbau auszubauen und einen neuen frostsicheren Oberbau samt Einfassungen herzustellen.

Geplanter Ausbau der Asphaltfläche:

  8 cm  ADS AC 8 D N
  10 cm  ATS AC 22 T N

Unebenheiten werden durch Vorprofilieren ausgeglichen.

Die ADS ist in einem Arbeitsgang ohne Mittelnaht zu erstellen!
Sollten in Aufweitungsbereichen Nähte benötigt werden, sind diese lt. Vorschrift (mit Bitumen oder TOK-Band) zu behandeln.

Ausführung:
Die Maßnahme wird auf mehrere Bauabschnitte aufgeteilt. Durch den Wasserzweckverband wird die Wasserleitung in Teilbereichen erneuert. Dauer ca. 3-4 Wochen pro Abschnitt. Durch das Bayernwerk und die Stadtwerke Landau werden neue Kabel verlegt. Dauer ca. 3-4 Wochen pro Abschnitt. Das Baufeld ist in dieser Zeit an die Spartenträger zu übergeben. Die Maßnahme muss mit den Spartenträgern regelmäßig abgestimmt werden. Mehraufwendungen hierfür sind einzurechnen.

*Hinweis: Allgemeine Vorbemerkungen*
Allgemeine Vorbemerkungen
1. Die Vorbemerkungen zu den einzelnen Leistungsbereichen des STLK sind Vertragsbestandteil.
2. Für LV-Positionen, die auf Standardtexte des
STLK zurückgreifen, gilt der Wortlaut des
Langtextes als vertraglich vereinbart.
3. Leistungen, deren Text nicht dem im STLK
abgedruckten entspricht, haben keine StL-Nr.,
sondern lediglich eine Ordnungszahl (OZ) erhalten.
Sämtliche Vorbemerkungen zu den einzelnen Abschnitten
des STLK gelten jedoch für  alle in dem jeweiligen
Abschnitt aufgeführten Leistungen, gleichgültig, ob sie
eine StL-Nr. oder lediglich eine OZ erhalten haben. Die
allgemeinen Vorbemerkungen des STLK
sind Bestandteil der Leistungsbeschreibung
und gelten für alle Leistungen.
4. Für die Anwendung der Standardtexte sowie der
Ausführung von Leistungen nach dem STLK sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: VB 101 / 105 Baustelleneinrichtung und Verkehrssicherung*
Vorbemerkungen zu LB Baustelleneinrichtung, baubegleitende Leistungen
und Verkehrssicherung
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: VB 106 Erdbau*
Vorbemerkungen zu Vorarbeiten
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

Vorbemerkungen zu Oberboden
1. Allgemeines
2. Nebenleistungen, Besondere Leistungen
Die nachfolgend aufgeführten Leistungen gehören zum
Leistungsumfang:
2.1 Das Fördern des Oberbodens innerhalb der
Baustelle unabhängig von der Länge der Förderwege.
3. Abrechnung
3.1 Oberbodenlieferung:
Die Mengenermittlung erfolgt durch Aufmaß des
Oberbodens auf dem Fahrzeug an der Einbaustelle.

Vorbemerkungen zu LB Bodenbewegung
1. Allgemeines
1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen von Einbauten und/oder
Bauwerken im Leistungsumfang des AN enthalten
ist, gehören alle dadurch verursachten Erschwernisse
zum Leistungsumfang.
3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis: VB 107 Landschaftsbauarbeiten*
Vorbemerkungen zu LB Landschaftsbauarbeiten
1. Allgemeines
1.1 Die Verwendung von Ersatzarten oder Ersatzsorten für im Handel nicht erhältliche Gräser und
Kräuter bedarf der Zustimmung des AG.
1.2 Oberboden, der in der Vegetationszeit über 2
Monate Dauer gelagert wird, muss eine Zwischensaat
angelegt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 107 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

*Hinweis: VB 108 Baugruben, Leitungsgräben*
Vorbemerkungen zu LB Baugruben, Leitungsgräben
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: VB 110 Entwässerung für Straßen*
Vorbemerkungen zu LB Entwässerung für Straßen
1. Beton und Zementmörtel:
1.1 Normalbettmörtel, Dünnbettmörtel sowie Putzmörtel
müssen - soweit in der Leistungsbeschreibung nichts
anderes enthalten ist - der DIN 1053-1,
in der aktuellen Version, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 108.

*Hinweis: VB 112 Schichten ohne Bindemittel*
Vorbemerkungen zu LB Schichten ohne Bindemittel
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

*Hinweis: VB 113 Asphaltbauweisen*
Vorbemerkungen zu LB Asphaltbauweisen
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: VB 115 Pflasterdecken, Plattenbeläge, Einfassungen*
Vorbemerkungen zu LB Pflasterdecken, Plattenbeläge, Einfassungen
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

Vorbemerkungen für Sicherungsbauweisen
1. Allgemeines
1.1 Zementmörtel  muss den Anforderungen der
DIN 1045-2 Ziffer 5.3.8 entsprechen.
Bei Verwendung des Mörtels als Verbindung von Betonfertigteilen mit Falz darf das Größtkorn der Gesteinskörnung 1 mm - im übrigen höchstens 4 mm - betragen.
Die Fugenverbindungsflächen sind vor dem
Aufbringen des Mörtels anzufeuchten.
Die Fugenfüllung ist an den Sichtseiten glatt zu
streichen.
1.2 Für Pflasterbauweisen auf hydraulisch gebundener
Bettung mit hydr. gebundener Fugenverfüllung gilt
für die Pflastersteine die TL Pflaster.
1.3 Alle Naturwerksteine müssen aus verwitterungsbeständigem Material bestehen. Alle Naturwerksteine müssen auf Tonzwischenlagen, Anwitterung und Rosten geprüft werden. Naturwerksteine aus Basalt sind zusätzich nach DIN 52106 auf Sonnenbrand zu prüfen.
1.4 Der Widerstand gegen Frost-Tausalz-Beanspruchung
ist nach DIN EN 1367-6 zu bestimmen.
1.5 Als Befüllmaterialien für die Sichtflächen von
Gabionen sind Festgestein bzw. gebrochener oder
ungebrochener Kies zu verwenden.
Als Befüllmaterialien für das Restvolumen
von Gabionen sind
- Festgestein bzw. gebrochener oder ungebrochener
Kies oder
- sortenreine Recycling-Baustoffe, die jeweils nur
aus der Stoffgruppe Beton (einschließlich
Betonprodukte), aufbereitetem Gleisschotter
oder gebrauchtem natürlichen Gesteinsmaterial
bestehen,
zu verwenden.
2. Nebenleistungen, Besondere Leistungen
Die nachfolgend aufgeführten Leistungen gehören zum
Leistungsumfang:
2.1 Das Zuarbeiten oder Schneiden von Betonformsteinen
für Sohlbefestigungen.
3. Abrechnung
3.1 Bei Rinnen und Mulden wird nach der längsten
Kante abgerechnet.

*Hinweis: VB 118 Kunstbauten aus Beton und Stahlbeton*
Vorbemerkungen zu LB Kunstbauten aus Beton und Stahlbeton
1. Beton und Zementmörtel
1.1 Die Angaben in Klammern unterhalb von Begriffen
wie z.B. der Druckfestigkeitsklasse und der
Expositionsklasse werden nicht Vertragsbestandteil.
2. Abrechnung
2.1 Bewehrung aus Spannstahl
Für die Ermittlung der Masse der Spannglieder ist
ausschließlich die Spannstahlmasse anzusetzen.
Die Masse der Hüllrohre, der Korrosionsschutzverfüllungen und Verankerungen, etc. bleibt bei der
Massenermittlung unberücksichtigt.

*Hinweis: VB 129 Fahzeug-Rückhaltesysteme und Leiteinrichtungen*
Vorbemerkungen zu LB Fahrzeug-Rückhaltesysteme und Leiteinrichtungen
1. Allgemeines
Die Fahrzeug-Rückhaltesysteme (FRS) sind nach
folgenden Regelwerken herzustellen:
- Rückhaltesysteme an Straßen DIN EN 1317
- Richtlinien für passiven Schutz an Straßen durch
Fahrzeugrückhaltesysteme, RPS Ausgabe 2009 mit
Einsatzempfehlungen, gemäß Einführungsschreiben
der OBB
- Zusätzliche Technische Vertragsbedingungen und
Richtlinien für  Fahrzeug-Rückhaltesysteme ZTV FRS
- Zusätzliche Technische Vertragsbedingungen und
Richtlinien für Ingenieurbauten ZTV-ING
- Richtzeichnungen für Ingenieurbauten RIZ-Ing
- DIN EN 1991
- Technische Lieferbedingungen für Stahlschutzplanken
an Bundesfernstraßen TL-SP 99
- Technische Lieferbedingungen für Betonschutzwand-
Fertigteile TL BSWF 96
-Technische Liefer- und Prüfbedingungen für
Übergangskonstruktionen zur Verbindung von
Schutzeinrichtungen (TLP ÜK)
- Merkblatt für Reparaturen von Stahlschutzplanken im
Bestand M RepS
Für Systeme, die in den beiden genannten Liefer- und
Vertragsbedingungen nicht enthalten sind, gelten die
darin enthaltenen Anforderungen sinngemäß.
Die FRS müssen den Technischen Kriterien für
den Einsatz von Fahrzeug-Rückhaltesystemen
in Deutschland entsprechen, sofern in der
Leistungsbeschreibung nichts anderes angegeben ist
Die Herstellung umfasst die Lieferung und die Montage
des FRS frei Baustelle.
Leitpfosten sind nach den Hinweisen für die Anordnung
und Ausführung von senkrechten Leitpfosteneinrichtungen (HLB) sowie der DIN EN 12899 für ortsfeste
vertikale Verkehrszeichen Teil 3 Leitpfosten und
Reflektoren herzustellen.
Die Hinweise zur Nutzung von Fahrzeug- Rückhaltesystemen als Träger von Leiteinrichtungen (HFL)
sind zu beachten.
2. Nebenleistungen
Die nachfolgend aufgeführten Nebenleistungen gehören
zur vertraglichen Leistung und sind in die Einheitspreise einzurechnen:
- Notwendige, montagebedingte Erdarbeiten, wie
Wiederherstellung des Geländes einschließlich
Entsorgung des überschüssigen Materials
bzw. der Lieferung und des Einbaues des für die
Verfüllung von Pfostenlöchern erforderlichen
Mineralgemisches
- Herstellung von erforderlichen zusätzlichen Lochungen
an Schutzeinrichtungen durch Bohren
- Örtliche Ermittlung der Neigungswinkel für
Konstruktionen auf Bauwerkskappen
- Verfüllen und Verdichten des Erdreichs vor dem
Rammen des Pfostens, wenn an der selben Stelle
ein Pfosten gezogen wurde
- Der Anschluss an bestehende Systeme
- Sofern in einzelnen OZ nichts anderes vorgegeben ist,
Mehraufwendungen für
- Radien über 30 m bei FRS mit Aufhaltestufen
kleiner oder gleich H1
- Radien über 100 m bei FRS mit Aufhaltestufen
größer oder gleich H2
- für Verschwenkungen flacher als 1:20

*Hinweis: VB 130 Verkehrsschilder*
Vorbemerkungen zu LB Verkehrsschilder
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

*Hinweis: Vorbemerkung Baustelleneinrichtung*
Vorbemerkung Baustelleneinrichtung:
Zur Baustelleneinrichtung gehört eine Dokumentation der wesentlichen Bauabläufe in digitalisierter Form (Auflösung mindestens 3,0 Megapixel) mit einer Digitalkamera. Dazu sind Fotos der Bauabläufe zu erstellen und nach Aufforderung des AG auf einer CD als Datenträger vorzulegen (spätestens zur Abnahme).
Zur Abrechnung und zum Aufmass sind folgende bereitgestellten Vorlagen zu verwenden:

Die Baumaßnahme ist in Abstimmung mit dem AG auf mehrere Rechnungen aufzuteilen.

*Hinweis: Vorbemerkung für Leitungsgraben - Grabenbreite*
Die Grabenbreite einschl. Verbau bei den Positionen Leitungsgraben & Rohrgraben wird entgegen den Mindestbreiten nach DIN EN 1610 für alle Tiefen wie folgt festgelegt und abgerechnet:

Bei Kabel (1 Stück)  0,30 m
Zulage für jedes weitere Kabel:+ 0,10 m

Bei Sickerleitungen und Mehrzweckrohren: DN + 0,25 m

Bei Rohrleitungen: bis einschl. DN 500,80 m
  bis einschl. DN 1601,00 m
  bis einschl. DN 2501,20 m
  bis einschl. DN 800DN + 1,10 m
  bis einschl. DN 1400DN + 1,30 m
  > DN 1400  DN + 1,40 m

Die Mehrbreite bei Schächten wird übermessen und nicht vergütet. Der Mehraushub ist in die Einheitspreise einzurechnen.

*Hinweis: Vorbemerkung für Leitungsgraben - Grabenlänge*
Die Grabenlänge bei den Positionen Leitungsgraben & Rohrgraben wird  wie folgt festgelegt und abgerechnet:

Bei Hauptleitungen:
Die Abrechnungslänge entspricht dem Abstand der jeweiligen Schachtmitten.

Bei Anschlussleitungen (Hausanschlüsse oder Straßensinkkästen):
Die Abrechnungslänge entspricht der Länge von Achse Hauptrohr bis Ende Rohr.

Zulagen:
Am planmäßigen Ende einer Leitung (incl. Schacht, Straßensinkkasten, o. ä.) wird ein Zuschlag von 0,50m gewährt.
Bei einem Anschluss an ein bestehendes Bauwerk (Schacht, Straßensinkkasten, o.ä.) wird dieser Zuschlag nicht gewährt.
Bei Leitungen, die außerhalb von Schächten von Leitungen abzweigen, wird zur Herstellung des Anschlusses ein Zuschlag von 1,00m gewährt.

*Hinweis: Vorbemerkung für Leitungsgraben - Grabentiefe*
Die Grabentiefe bei den Positionen Leitungsgraben & Rohrgraben wird  wie folgt festgelegt und abgerechnet:

Die Abrechnungstiefe berechnet sich ab OK Urgelände bzw. befestigter Fläche bis planmäßiger Rohrgrabensohle.

Falls vor dem Erstellen der Leitungsgräben vorarbeiten ausgeführt und vergütet wurden (Oberboden abtragen, befestigte Flächen ausbauen, Boden lösen, ...) beträgt die Abrechnungstiefe Unterkante der Vorarbeiten bis planmäßige Rohrgrabensohle.

Bei Straßenneubauten errechnet sich die Abrechnungstiefe für Entwässerungs- leitungen ab OK Planum + 0,20 m Kiesschüttung bis planmäßige Rohrgrabensohle.

Die Mehrtiefe bei Schächten wird übermessen und nicht vergütet. Der Mehraushub ist in die Einheitspreise einzurechnen.

Bei eventuellem Bodenaustausch (nur nach Angabe der Bauleitung) unterhalb der Rohrgrabensohle erfolgt die Vergütung des Aushubes und des Austauschmaterials unabhängig von der Grabentiefe.
Der Bodenaustausch wird separat in einer eigenen Position vergütet.

*Hinweis: Vorbemerkung Sicherheits- und Gesundheitsschutz*
Vorbemerkung Sicherheits- und Gesundheitsschutz:
Die Baustelle wird nach den Maßgaben der Baustellenverordnung durchgeführt. Damit ergeben sich für die auf der Baustelle tätigen Personen eine Reihe organisatorischer Aufwendungen auf die in aller Deutlichkeit hingewiesen werden soll. Diese sind:

1. Jede Firma hat abhängig von der maximalen Anzahl der auf der Baustelle Beschäftigten, Sicherheitsbeauftragte und dessen Stellvertreter zu bestellen. Diese sind der Projektleitung namentlich zu benennen. Bei Personalwechsel ist die Projektleitung zu benachrichtigen.
2. Jede Firma hat ihre Mitarbeiter vor Aufnahme der Tätigkeiten und bei wesentlichen Änderungen in Form einer den Beschäftigten verständlichen Betriebsanweisung auf die Arbeiten und den Gebrauch von Maschinen und Werkzeug vorzubereiten. Die Einweisung ist zu dokumentieren.
3. Im Falle von Tätigkeiten, die eine besondere Kenntnis erforderlich machen (z. B. Arbeiten in kontaminierten Bereichen), sind die für diese Tätigkeiten erforderlichen Gesundheitsüberprüfungen oder Zertifikate / Führerscheine auf der Baustelle vorzuhalten und auf Verlangen nachzuweisen.
4. Die zur Verwendung vorgesehenen Maschinen und Geräte, für die ein Sicherheitszertifikat erforderlich ist, dürfen nur betrieben werden, wenn der Nachweis über die Betriebssicherheit geführt werden kann.
5. Die persönliche Schutzausrüstung (Schutzhelm und Schutzschuhe) haben die auf der Baustelle Beschäftigten und Anwesenden ohne Ausnahme zu tragen.
6. Die Baustellenordnung (soweit vorhanden) tritt mit der Aufnahme von Bauaktivitäten in Kraft.
7. Verstöße gegen die Sicherheit und Ordnung der Baustelle können mit einem sofortigen Baustellenverweis geahndet werden.
8. Auf die Verordnung über Arbeitsstätten (ArbStättV), im besonderen Kapitel Anhang 5.2 "Zusätzliche Anforderungen an Baustellen“, wird verwiesen. Die Tagesunterkünfte müssen zusätzlich zu den Anforderungen nach ArbStättV, Kapitel Anhang 4 nach Anzahl der Beschäftigten 1 “Verbandskasten“ nach DIN 13157 (klein) oder DIN 13169 (groß) und 1 Feuerlöscher besitzen.

Hinweis:
Wir weisen ausdrücklich darauf hin, dass gemäß Baustellen-Verordnung alle beteiligten Unternehmer nicht von ihrer Verpflichtung zur Einhaltung der aktuell geltenden Gesetze, Verordnungen, EG Recht, Arbeitsstättenrichtlinien, Technischen Regeln und v.a. Bausteine/Merkhefte der BG Bau (Gelbe Mappe) entbunden sind. Die aktuelle Fassung dieser Vorschriften und Regeln kann auf dem Internetauftritt Ihrer Berufsgenossenschaft nachgelesen werden.

Der SiGe-Koordinater erstellt Überwachungsprotokolle. Er weist darin auf Gefahren hin und gibt Hinweise zur Koordination der Arbeiten von verschiedenen Baufirmen untereinander. Der Inhalt der Überwachungsprotokolle ist zu beachten auch wenn Ihre Firma nicht explizit angesprochen wurde.

Die Verpflichtung der einzelnen Firmen zur Koordination ihrer Leistungen und Tätigkeiten untereinander nach BGV A1, Grundsätze der Prävention, §6 besteht weiterhin uneingeschränkt.

Wir weisen ferner besonders darauf hin, dass die Unternehmer ihrer Verpflichtung zur Unterweisung ihrer Mitarbeiter nachzukommen haben. Die Dokumentation ist eigenständig vom AG zu erstellen und auf Verlangen vorzulegen.

Wir weisen ferner besonders darauf hin, dass die Unterweisungsverpflichtung auch für Subunternehmer besteht. Diese Firmen sind dem Auftraggeber umgehend nach Auftragserteilung zu benennen. Die Unterweisungsdokumentation ist eigenständig vom Subunternehmer zu erstellen, seinem Auftraggeber zu übergeben und auf Verlangen des Bauherrn vorzulegen.

*Hinweis: Vorbemerkung Abrechnung - Gewichtsansätze*
Folgende Abrechnungsgrundsätze gelten als vereinbart:

Gewichtsansatz Erdbaustoffe eingebaut und verdichtet:
Schottertragschicht 0/32:2,20 to / cbm
Frostschutzkies 0/32:2,15 to / cbm
Auffüllkies 0/32:2,05 to / cbm
Rollkies 16/32:1,65 to / cbm
Rollkies 8/16:1,65 to / cbm
Sand 0/4:  1,80 to / cbm
Oberboden:  1,70 to / cbm
Schroppen:  1,50 to / cbm
Edelsplitt:  1,70 to / cbm
Schotter 32/56:1,60 to / cbm

Gewichtsansatz Erdbaustoffe lose geschüttet:
Schottertragschicht 0/32:1,95 to / cbm
Frostschutzkies 0/32:1,90 to / cbm
Auffüllkies 0/32:1,70 to / cbm
Rollkies 16/32:1,60 to / cbm
Rollkies 8/16:1,60 to / cbm
Sand 0/4:  1,45 to / cbm
Oberboden:  1,30 to / cbm
Schroppen:  1,35 to / cbm
Edelsplitt:  1,40 to / cbm
Schotter 32/56:1,40 to / cbm

#### 01.101 BAUSTELLENEINR., BAUBEGL.LEISTUNGEN

**01.101.1 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.101.2 Baustelle räumen Sämtl. LV-Abschn.**
StL-Nr. 1910111201
Baustelle von allen Geräten, Anlagen, Einrichtungen und
dgl. räumen. Benutzte Flächen und Wege entsprechend dem
ursprünglichen Zustand herrichten. Soweit nicht für
bestimmte Leistungen für das Räumen der Baustelle gesonderte Positionen im Leistungsverzeichnis enthalten
sind, gilt die Pauschale
für alle Leistungen sämtlicher Abschnitte des Leistungsverzeichnisses.
Menge: 1,000 Psch

**01.101.3 Bauzaun aufstellen und entfernen Zaunhöhe 2,0 m Stahlgitter-FT**
StL-Nr. 1910120733
Bauzaun nach Unterlagen des AG einschl. der erforderlichen Tore und Pfosten standsicher aufstellen, während
der Bauzeit vorhalten und unterhalten sowie nach Beendigung der Bauzeit entfernen. 70 v.H. des Preises werden nach Aufstellen, der Rest nach Entfernen des Bauzaunes vergütet.
Zaunhöhe = 2,00 m.
Zaun aus Stahlgitter-Fertigteilen.
Menge: 50,000 m

**01.101.4 Belastungsfahrze- ug bereitstellen**
StL-Nr. 19101707
Belastungsfahrzeug als Gegengewicht (z.B. ausreichend
beladener Lkw) für Plattendruckversuch bei Kontrollprüfungen bereitstellen.
Menge: 10,000 h

**01.101.5 Vermessungsarb. durchführen**
Vermessungsarbeiten für die Absteckung von
Bauteilen nach Unterlagen des AG einschließlich
aller Geräte- und Personalkosten durchführen.
Verkehrsflächen (Grenzen, Achsen, Eckausrundungen,
Fahrbahnteiler etc.) und Bauwerke.
Die Lage und Höhe der Fahrbahnränder ist durch eine Schnur
vor der Pflasterung abzustecken. Anpassungen an den
Bestand werden bei Bedarf gemeinsam mit der Bauleitung
vorgenommen. Die Aufwendungen hierfür sind einzurechnen
Menge: 1,000 Psch

**01.101.6 Abrechnungsunterlagen**
Erstellen Abrechnungsunterlagen
als Bestandsplan aller ausgeführten Arbeiten im Baufeld,
im Gauß - Krüger - Koordinatensystem

mit Eintragung und Beschriftung:
Straßenbau einschl. Straßenentwässerung,
Straßenentwässerungskanalisation einschl. Anschlüssen,
Regenwasserkanalisation einschl. Hausanschlüssen,
Mischwasserkanalisation einschl. Hausanschlüssen,
mit folgenden Beschriftungsinhalten:
- Straßenbreiten
- Stationierung
- Querneigungen
- Längsneigungen
- Tiefpunkte mit Station und Höhenkote
- Hochpunkte mit Station und Höhenkote
- Beginn Kuppen- und Wannenausrundungen
- Verwindungsbeginn und -ende mit Station und Höhenkote
- Randeinfassungen aller Art
- Bauwerke nach ZTV-Ing. mit Bauwerksnummer
- Schachtbezeichnung
- Schachthöhe
- Schachtsohle
- Zulaufsohle
- Fließrichtung
- Schachtdurchmesser, wenn anders als DN1000
- Rohrgefälle
- Rohrmaterial
- Rohrdurchmesser
- Straßeneinläufe mit Stationierung, Leitungsverlauf, Länge, Durchmesser, Rohrmaterial
- Verkehrsinseln mit Abmessungen und Neigungen
- Umbauten / Umlegungen an Leitungen aller Sparten
- markante Dreiecksmaße
- Nordpfeil
- bereitgestellte digitale Flurkarte
- andere wichtige Details in Rücksprache mit AN

und zeichnerische Eintragung von folgenden Inhalten:
- Schächte der Kanalisation SW
- Wasserleitungen (Straßenkappen, Leitungsverlauf)
- Lampen
- Leerrohrsystemen
- Senkelektranten
- Stufenanlagen
- Ortsschild

befestigte Flächen entsprechend den Oberflächenmaterialien farblich unterschiedlich darstellen,
die Abrechnungsunterlagen bestehen aus
- Lageplan, M= 1/ 500
- Querprofilen, M= 1/ 50, Abstand max. 25m
als CAD-Plan 2- fach auf Papier und als pdf- und dxf-Datei.
Maßstab M= 1/ 500.

einschl. digitalem Aufmass
Einmessen an allen relevanten Punkten (Schächten, Formteilen, Verzweigungen, Enden, o.ä.),
im offenen Graben.

Die Erstellung der Bestandsunterlagen für Bauwerke nach ZTV-ING werden gesondert vergütet.

Inhalt Querprofile:
-Schichten und Lagen des gebundenen und ungebundenen Oberbaues für alle Querschnittsteile
-Randeinfassungen
-Grundstücksgrenzen
Menge: 1,000 psch

**01.101.7 Stahlplatten als provisorische Überfahrten**
Stahlplatte für Brückenklasse 60
bei Leitungsgräben als provisorische Überfahrten
nach Anordnung der örtlichen Bauleitung herstellen, vorhalten und mehrfach umsetzen.

Abmessungen: mind 2,5 x 3,5m
Menge: 20,000 St

**01.101.8 Plattendruckversuch statisch durchführen**
Statischer Plattendruckversuch nach DIN 18134 auf OK Aushub, Erdplanum und Frostschutz nach Angabe des AG durchführen, protokollieren, auswerten und Prüfbericht liefern.
Die Versuche sind von einem sachkundigen, unabhängigen Prüflabor durchzuführen.
Die Gegenlast zum Lastplattendruckversuch ist Bereitzustellen.
Mehrkosten hierfür sind einzurechnen.
Erforderliche Hilfskräfte und Hilfsmittel sind einzurechnen.
Dokumentation in 3-facher Ausfertigung liefern.
Menge: 10,000 St

*Hinweis: Vorbemerkungen*
Die Beweissicherung ist vor Beginn der Bauarbeiten durchzuführen.

Die Anfahrt für die Beweissicherung wird nicht zusätzlich vergütet und ist in die Einheitspreise einzurechnen. Die Termine sind eigenständig mit dem jeweiligen Anwohner zu vereinbaren.

Die örtliche Schadensaufnahme, die Wertung und die Schadensbegutachtung ist durch einen erfahrenen Dipl.-Ing. oder gleichwertig durchzuführen.

Erstellung eines Kurzberichts durch einen erfahrenen Dipl.-Ing. oder gleichwertig,
inkl. Fotoausdruck in Farbe mit 35 Bildern je DINA4-Seite,
incl. Büro- und Nebenkosten,
ist in die entsprechendend Einheitspreise mit einzurechnen,
der Kurzbericht ist im Dateiformat und 3fach auf Papier zu übergeben.

**01.101.9 Beweissicherung Hauptgebäuden außen**
Fotografische Aufnahme:
- Aufnahmen mit einer digitalen Kamera
- Kennzeichnung der Rissbreiten je nach Schadenscharakteristik mit Rissschablone und Neigung mit Bauspion
- Dokumentation und Archivierung auf CD-ROM in einem gängigen Bildformat
Textliche Aufnahme:
- Örtliche Beschreibung (Lage, Länge, Rissbreite, Charakteristik etc.) auf Tonkassetten mit Option zur Abschrift in Papierform
Bearbeiter:
- Die örtliche Aufnahme erfolgt nach Möglichkeit im Beisein der Eigentümer/ Mieter durch einen erfahrenen Diplomingenieur für Bauwesen oder Sachverständigen für Geotechnik, oder gleichwertig

Umfang Beweissicherung:
Hauptgebäude außen

Abrechnung nach Anzahl der Gebäude

Die beweisgesicherten Objekte sind in einem Kurzbericht mit Angabe des Beweissicherungsumfanges, Datum der örtlichen Aufnahme und Angabe von Besonderheiten sowie Anheftungen des Foto-Index und der Foto-CD als Nachweis der Fotostückzahlen zusammenzufassen.
Der Kurzbericht ist durch einen erfahrenen Dipl.-Ing. oder gleichwertig zu erstellen,
inkl. Fotoausdruck in Farbe mit 35 Bildern je DINA4-Seite,
incl. Büro- und Nebenkosten,
der Kurzbericht ist im Dateiformat und 3fach auf Papier zu übergeben.
Menge: 20,000 St

**01.101.10 Beweissicherung Hauptgebäude außen und innen**
Fotografische Aufnahme:
- Aufnahmen mit einer digitalen Kamera
- Kennzeichnung der Rissbreiten je nach Schadenscharakteristik mit Rissschablone und Neigung mit Bauspion
- Dokumentation und Archivierung auf CD-ROM in einem gängigen Bildformat
Textliche Aufnahme:
- Örtliche Beschreibung (Lage, Länge, Rissbreite, Charakteristik etc.) auf Tonkassetten mit Option zur Abschrift in Papierform
Bearbeiter:
- Die örtliche Aufnahme erfolgt nach Möglichkeit im Beisein der Eigentümer/ Mieter durch einen erfahrenen Diplomingenieur für Bauwesen oder Sachverständigen für Geotechnik, oder gleichwertig

Umfang Beweissicherung:
Hauptgebäude außen und innen

Abrechnung nach Anzahl der Gebäude

Die beweisgesicherten Objekte sind in einem Kurzbericht mit Angabe des Beweissicherungsumfanges, Datum der örtlichen Aufnahme und Angabe von Besonderheiten sowie Anheftungen des Foto-Index und der Foto-CD als Nachweis der Fotostückzahlen zusammenzufassen.
Der Kurzbericht ist durch einen erfahrenen Dipl.-Ing. oder gleichwertig zu erstellen,
inkl. Fotoausdruck in Farbe mit 35 Bildern je DINA4-Seite,
incl. Büro- und Nebenkosten,
der Kurzbericht ist im Dateiformat und 3fach auf Papier zu übergeben.
Menge: 30,000 St

**01.101.11 Beweissicherung Nebengebäude außen**
Fotografische Aufnahme:
- Aufnahmen mit einer digitalen Kamera
- Kennzeichnung der Rissbreiten je nach Schadenscharakteristik mit Rissschablone und Neigung mit Bauspion
- Dokumentation und Archivierung auf CD-ROM in einem gängigen Bildformat
Textliche Aufnahme:
- Örtliche Beschreibung (Lage, Länge, Rissbreite, Charakteristik etc.) auf Tonkassetten mit Option zur Abschrift in Papierform
Bearbeiter:
- Die örtliche Aufnahme erfolgt nach Möglichkeit im Beisein der Eigentümer/ Mieter durch einen erfahrenen Diplomingenieur für Bauwesen oder Sachverständigen für Geotechnik, oder gleichwertig

Umfang Beweissicherung:
Nebengebäude außen

Abrechnung nach Anzahl der Gebäude

Die beweisgesicherten Objekte sind in einem Kurzbericht mit Angabe des Beweissicherungsumfanges, Datum der örtlichen Aufnahme und Angabe von Besonderheiten sowie Anheftungen des Foto-Index und der Foto-CD als Nachweis der Fotostückzahlen zusammenzufassen.
Der Kurzbericht ist durch einen erfahrenen Dipl.-Ing. oder gleichwertig zu erstellen,
inkl. Fotoausdruck in Farbe mit 35 Bildern je DINA4-Seite,
incl. Büro- und Nebenkosten,
der Kurzbericht ist im Dateiformat und 3fach auf Papier zu übergeben.
Menge: 30,000 St

**01.101.12 Beweissicherung Nebengebäude außen und innen**
Fotografische Aufnahme:
- Aufnahmen mit einer digitalen Kamera
- Kennzeichnung der Rissbreiten je nach Schadenscharakteristik mit Rissschablone und Neigung mit Bauspion
- Dokumentation und Archivierung auf CD-ROM in einem gängigen Bildformat
Textliche Aufnahme:
- Örtliche Beschreibung (Lage, Länge, Rissbreite, Charakteristik etc.) auf Tonkassetten mit Option zur Abschrift in Papierform
Bearbeiter:
- Die örtliche Aufnahme erfolgt nach Möglichkeit im Beisein der Eigentümer/ Mieter durch einen erfahrenen Diplomingenieur für Bauwesen oder Sachverständigen für Geotechnik, oder gleichwertig

Umfang Beweissicherung:
Nebengebäude außen und innen

Abrechnung nach Anzahl der Gebäude

Die beweisgesicherten Objekte sind in einem Kurzbericht mit Angabe des Beweissicherungsumfanges, Datum der örtlichen Aufnahme und Angabe von Besonderheiten sowie Anheftungen des Foto-Index und der Foto-CD als Nachweis der Fotostückzahlen zusammenzufassen.
Der Kurzbericht ist durch einen erfahrenen Dipl.-Ing. oder gleichwertig zu erstellen,
inkl. Fotoausdruck in Farbe mit 35 Bildern je DINA4-Seite,
incl. Büro- und Nebenkosten,
der Kurzbericht ist im Dateiformat und 3fach auf Papier zu übergeben.
Menge: 60,000 St

**01.101.13 Beweissicherung Einfriedungen mit Bepflanzung**
Fotografische Aufnahme:
- Aufnahmen mit einer digitalen Kamera
- Kennzeichnung der Rissbreiten je nach Schadenscharakteristik mit Rissschablone und Neigung mit Bauspion
- Dokumentation und Archivierung auf CD-ROM in einem gängigen Bildformat
Textliche Aufnahme:
- Örtliche Beschreibung (Lage, Länge, Rissbreite, Charakteristik etc.) auf Tonkassetten mit Option zur Abschrift in Papierform
Bearbeiter:
- Die örtliche Aufnahme erfolgt nach Möglichkeit im Beisein der Eigentümer/ Mieter durch einen erfahrenen Diplomingenieur für Bauwesen oder Sachverständigen für Geotechnik, oder gleichwertig

Umfang Beweissicherung:
Einfriedungen aller Art, Bewuchs,
befestigte Flächen (Lage, Tiefe und Größe von Pfützen)

Abrechnung nach Anzahl der Flurnummern

Die beweisgesicherten Objekte sind in einem Kurzbericht mit Angabe des Beweissicherungsumfanges, Datum der örtlichen Aufnahme und Angabe von Besonderheiten sowie Anheftungen des Foto-Index und der Foto-CD als Nachweis der Fotostückzahlen zusammenzufassen.
Der Kurzbericht ist durch einen erfahrenen Dipl.-Ing. oder gleichwertig zu erstellen,
inkl. Fotoausdruck in Farbe mit 35 Bildern je DINA4-Seite,
incl. Büro- und Nebenkosten,
der Kurzbericht ist im Dateiformat und 3fach auf Papier zu übergeben.
Menge: 500,000 St

**01.101.14 Fotoaufnahmen auf USB-Stick**
Fotoaufnahmen auf USB-Stick übergeben
Menge: 4,000 St

#### 01.105 VERKEHRSSICHERUNG AN ARBEITSSTELLEN

**01.105.1 Verkehrssich. läng. Dauer aufbauen Arb.st.u. Uml.str VZ-Plan des AG auß. Kraft setzen**
StL-Nr. 2110510531200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Menge: 1,000 Psch

**01.105.2 Verkehrssich. läng. Dauer vorhalten wie Vorposition**
StL-Nr. 2110511010
Verkehrssicherung längerer Dauer vorhalten, warten, instand setzen und betreiben. Vorübergehende Verkehrssicherungsmaßnahmen durchführen. Die Kontrolle der Verkehrssicherung wird gesondert vergütet.
Verkehrssicherung wie in Vorposition beschrieben.
Menge: 300,000 d

**01.105.3 Verkehrssich. läng. Dauer abbauen VZ-Plan des AG**
StL-Nr. 211051201900
Verkehrssicherung an Arbeitsstellen längerer Dauer abbauen. Vorübergehende Verkehrssicherungsmaßnahmen
durchführen. Vorübergehende Markierung entfernen,
transportable Lichtsignalanlage, bauliches Leitelement,
mobile Stauwarnanlage, LED-Anzeigetafel und transportable Schutzeinrichtung abbauen werden gesondert
vergütet.
Nach Verkehrszeichenplan des AG.
Vorhandene Verkehrsschilder 'selbstständig wieder in Kraft setzen
für alle Bauabschnitte'
Menge: 1,000 Psch

**01.105.4 Verkehrsschild aufbauen u. abbauen Ronde,Dreie.Quad. Größe 2 Typ RA1 Höhe 2,00 m**
StL-Nr. 21105203121003
Verkehrsschild aufbauen und abbauen. Vorhalten, Kontrolle, Wartung und Instandsetzung werden gesondert
vergütet. Aufstellvorrichtung nach statischen Erfordernissen. Vorübergehende Verkehrssicherungsmaßnahmen
durchführen. 70 v. H. des Preises werden nach Aufbau,
der Rest nach Abbau vergütet.
Verkehrsschild = Ronde, Dreieck, Quadrat.
Größe 2.
Retroreflektierend mit Folie Klasse RA1.
Aufstellhöhe über der Verkehrsfläche = 2,00 m.
Menge: 50,000 St

**01.105.5 Absp.g.,Warneinr. aufb. u. abb. Schr.bake doppels 5 Strah.eins. rot Versorg. Wahl AN**
StL-Nr. 21105405020401
Absperrgerät oder Warneinrichtung betriebsfertig aufbauen und abbauen. Vorhalten, Kontrolle, Wartung, In-
standsetzung und Betreiben werden gesondert vergütet.
Vorübergehende Verkehrssicherungsmaßnahmen durchführen.
70 v. H. des Preises werden nach betriebsfertigem Aufbau, der Rest nach Abbau vergütet.
Schraffenbake Größe 1000 x 250 mm doppelseitig.
Mit 5 Richtstrahlern einseitig, rotes Dauerlicht, WL1.
Energieversorgung nach Wahl des AN.
Menge: 75,000 St

**01.105.6 Kontrolle d. Verkehrss. an Arb .st. zweimal täglich schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 300,000 d

**01.105.7 Kontrolle d. Verkehrss. a. Uml .str. zweimal täglich schriftl.Dokument**
StL-Nr. 2110591031
Kontrolle der temporären Verkehrsschilder, vorübergehenden Markierungen, transportablen Lichtsignalanlagen,
baulichen Leitelemente und transportablen Schutzeinrichtungen auf Umleitungsstrecke gemäß ZTV-SA durchführen. Die Kontrolle ist unmittelbar nach deren Durchführung zu erfassen und zu dokumentieren. Arbeits- und
Hilfsmittel sind vom AN zu stellen und dem AG jederzeit
zugänglich zu machen.
Kontrolle zweimal täglich.
Schriftliche Dokumentation der Kontrolle nach Unterlagen des AG.
Menge: 300,000 d

**01.105.8 Verk.Fl.unterh.**
StL-Nr. 189012010101
Verkehrsflächen zur Aufrechterhaltung
des öffentlichen und Anlieger-Verkehrs
sowie des Baustellenverkehrs
innerhalb des Baubereiches einschließlich zwischenzeitlich benutzter Behelfsfahrstreifen verkehrssicher unterhalten.
Abgerechnet wird nach Kalendertagen.
Befestigung nach Unterlagen des AG,
Verkehrsflächen im Zuge der Baustrecke.
Menge: 300,000 d

#### 01.106 ERDBAU

**01.106.1 Wurzelstöcke roden DU über 0,3-0,5 m verfüll/Boden AG Wst.Verw. AN**
StL-Nr. 241060202011
Wurzelstöcke roden. Gemessen wird der Durchmesser der
Schnittstelle des Wurzelstocks vor dem Roden.
Durchmesser über 0,30 bis 0,50 m.
Wurzellöcher mit geeignetem Boden verfüllen. Boden aus
Abtragsbereichen profilgerecht lösen.
Wurzelstöcke nach Wahl des AN verwerten.
Menge: 5,000 St

**01.106.2 Bäume fällen ohne Roden DU über 0,3-0,5 m Holz Verwert. AN**
StL-Nr. 241060302010
Bäume fällen, höchstens 0,25 m über dem Erdboden
absägen. Gemessen wird der Durchmesser 1,00 m über dem
Erdboden. Wurzelstöcke roden bzw. ausfräsen wird gesondert vergütet.
Durchmesser über 0,30 bis 0,50 m.
Gesamtes Holz nach Wahl des AN verwerten.
Menge: 5,000 St

**01.106.3 Oberboden abtragen und andecken Abtr.über 10-30cm Andeck. ü. 5-15cm Abrechnung Abtrag**
StL-Nr. 2410611300290201
Oberboden ggf. einschließlich Vegetationsdecke abtragen
und profilgerecht wieder andecken einschließlich erforderlicher Zwischenlagerung auf Flächen nach Wahl des
AN. Beschreibung der Homogenbereiche nach Unterlagen
des AG.
Dicke des Abtrages über 10 bis 30 cm.
Andeckung 'auf Böschungen und Seitenflächen'

Dicke der Andeckung über 5 bis 15 cm.
Abrechnung nach Abtragsprofilen.
Menge: 150,000 m3

**01.106.4 Oberboden liefern und andecken Andeck. ü. 5-15cm Abrechng.Auftrag**
StL-Nr. 241061609021
Oberboden liefern und profilgerecht andecken.
Andeckung 'in Gärten zur Angleichung von Privatgrundstücken
gesiebter Oberboden'

Dicke der Andeckung über 5 bis 15 cm.
Abrechnung nach Auftragsprofilen.
Menge: 150,000 m3

**01.106.5 Boden schichtenweise lösen und zwischenlagern**
Boden bzw. Fels (unbelastet und belastet) profilgerecht in Schichten lösen, laden, fördern und auf
"Lagerplatz des AN"
in Haufwerken getrennt zwischenlagern und mit Folie abdecken.
Material im Rückwärtsverfahren ausbauen, damit das Planum nicht befahren werden muss.

Der Bodenaushub ist  nach Augenschein (Bauschutt, Verfärbungen, ...) und gemäß den Erkenntnissen aus dem Geotechnischen Bericht bezüglich der voraussichtlichen Schadstoffbelastungen in separaten Abschnitten schichtenweise zu lösen und auf dem Zwischenlager in separaten Haufwerken zur Beprobung zu lagern. Nachdem die
Ergebnisse der Beprobung vorliegen, wird der Boden vom Auftraggeber entsorgt. Das Verladen der Haufwerke für den Abtransport ist Sache des AN. Entsprechende Geräte sind bereitzustellen.
Es ist einzurechnen, dass die Entsorgung mehrere Wochen dauert.

Es ist darauf zu achten, dass keine Asphaltreste, bzw teerhaltige Bestandteile der Makadamschicht in diese Haufwerke gelangen

Voraussichtliche Schadstoffbelastung bis Z1.2

Boden des/der Homogenbereichs/e
B1 - B5, ungebundener Oberbau Straße, lt. Bodengutachten

Boden aus
"allen Flächen des Bauvorhabens"
zwischenlagern.
Menge: 8500,000 m3

**01.106.6 Boden verwerten und entsorgen Z0**
Boden von Zwischenlager (Haufwerk) laden, fördern und entsorgen.
Die Entsorgung ist nachzuweisen (Lieferscheine).
Abgerechnet werden die Massen der Haufwerke nach der Einstufung der Beprobung

Schadstoffbelastung Z 0

Die anfallenden Gebühren werden NICHT separat vergütet und sind einzurechnen!!

Transport mit Abdeckung.

Diese Position wird bei Bedarf auch für den Leitungsgraben vergütet.
Menge: 13000,000 t

**01.106.7 Zulage zu Boden Z 0 Belast.Boden verwerten und entsorgen Z1.1**
Zulage zu der Position "Boden verwerten und entsorgen Z0"

Belasteten Boden von Zwischenlager (Haufwerk) laden, fördern und entsorgen.
Die Entsorgung ist nachzuweisen (Lieferscheine).
Abgerechnet werden die Massen der Haufwerke nach der Einstufung der Beprobung

Schadstoffbelastung Z 1.1
zum Teil mit Ziegel- und Mauerresten verunreinigt

Die anfallenden Gebühren werden NICHT separat vergütet und sind einzurechnen!!

Transport mit Abdeckung.

Boden in das Eigentum des AN übernehmen und einer Entorgung nach Wahl des AN zuführen.

Diese Position wird bei Bedarf auch für den Leitungsgraben vergütet.
Menge: 13000,000 t

**01.106.8 Zulage zu Boden Z 1.1 Belast.Boden verwerten und entsorgen Z1.2**
Zulage zu der Position "Boden verwerten und entsorgen Z1.1"

Belasteten Boden von Zwischenlager (Haufwerk) laden, fördern und entsorgen.
Die Entsorgung ist nachzuweisen (Lieferscheine).
Abgerechnet werden die Massen der Haufwerke nach der Einstufung der Beprobung

Schadstoffbelastung Z 1.2
zum Teil mit Ziegel- und Mauerresten verunreinigt

Die anfallenden Gebühren werden NICHT separat vergütet und sind einzurechnen!!

Transport mit Abdeckung.

Boden in das Eigentum des AN übernehmen und einer Entorgung nach Wahl des AN zuführen.

Diese Position wird bei Bedarf auch für den Leitungsgraben vergütet.
Menge: 1500,000 t

**01.106.9 Boden wieder einbauen**
Boden von Zwischenlager des AN (Haufwerk) laden, fördern und als Auffüllmaterial / Bodenaustausch profilgerecht wieder einbauen und  verdichten.
Menge: 3000,000 m3

**01.106.10 Baustoff liefern und einbauen Auftragsbereich Planum nicht ges. Abrechng. Auftrag**
StL-Nr. 24106243901101
Geeigneten Baustoff liefern, in Auftragsbereichen profilgerecht einbauen und verdichten.
Baustoff 'Auffüllkies'

Einbaustelle = Auftragsbereich nach Unterlagen des AG.
Das Herstellen des Planums wird nicht gesondert
vergütet.
Abrechnung nach Auftragsprofilen.
Menge: 1000,000 m3

**01.106.11 Planum herstellen Ev2 = 45 MPa**
StL-Nr. 2410625001
Planum herstellen nach Unterlagen des AG.
Verformungsmodul Ev2 = 45 MPa.
Menge: 8000,000 m2

**01.106.12 Untergrundverbes- serung durchführen**
StL-Nr. 2410634090
Untergrundverbesserung nach Unterlagen des AG durchführen. Baustoff in nicht genügend tragfähigen Boden einbringen. Baustoff nach Unterlagen des AG liefern.
Einbaudokumentation nach Unterlagen des AG übergeben.
Baustoff 'Granitschroppen der Körnung 80 bis 150 mm'
Menge: 250,000 t

**01.106.13 Geotextil als Trennschicht verlegen Nutz.Dauer<25Jahr pH 4-9 GRK 5 verlegen quer Abr. Überdeckung**
StL-Nr. 2410640311920101
Geotextil als Trenn- und Filterschicht verlegen. Trennschicht nach Unterlagen des AG. Überlappung mindestens
0,50 m. Überschüttung wird gesondert vergütet.
Erforderliche Nutzungsdauer bis 25 Jahre.
pH-Wert des Umgebungsmilieus 4 bis 9.
Kontakt 'mit Böden die Mit Kalt-Zement verbessert wurden'

Geotextilrobustheitsklasse 5.
Verlegen quer zur Straßenachse.
Abrechnnung nach überdeckter Trennfläche.
Menge: 8000,000 m2

**01.106.14 Graben herstellen Grab. Unterl. AG Boden Verwert. AN Abrechnung Abtrag**
StL-Nr. 2410652301000101
Graben profilgerecht herstellen.
Graben nach Unterlagen des AG.
Boden bzw. Fels nach Wahl des AN verwerten.
Abrechnung nach Abtragsprofilen.
Menge: 30,000 m3

**01.106.15 Mehraufwand vorh. Leitungen**
Mehraufwand bei der Ausführung der Abtrags-
und/oder Verfüllarbeiten einschließlich des ungebundenen Oberbaues in Folge von vorhandenen Leitungen unter Beachtung der einschlägigen Vorschriften.
Der Mehraufwand wird bis zu einem Abstand von
50 cm in horizontaler und vertikaler Richtung
vergütet, sofern kein anderer Abstand angegeben ist.
Auch bei parallel laufenden Leitungen wird die Position
unabhängig vom Achsabstand einmal je Leitung
abgerechnet.
Abgerechnet wird in der Achse der jeweiligen Leitung.
(31)Leitung = 'Kabel, Kanal, o. dgl.'

(41)Verlauf der Leitung 'längs und quer'
Menge: 7000,000 m

**01.106.16 Mehraufwand vorh. Bauwerke**
Mehraufwand bei der Ausführung der Abtrags- und
Verfüllarbeiten infolge von vorhandenen Bauwerken.
(31)Einbauten 'Sinkkästen.'
Menge: 120,000 St

**01.106.17 Zulage für längsverlaufende Hindernisse**
Zulage bei den Abtrags- und Verfüllarbeiten
für Mehraufwendungen durch Erschwernisse
entlang von längsverlaufenden Bauteilen
einschließlich des verminderten Leistungsansatzes
in der Fläche,
zu diesen Mehraufwendungen gehört auch das
Entfernen von Materialresten entlang der Einfassungen.
einschl. Sicherungsmaßnahmen und baubetriebliche
Erschwernisse,
erforderliche Handschachtung ist hier einzurechnen,

Schicht aus frostunempfindlichem Material,

Kante: Mauern, Zäune, Sockel,
Straßeneinfassungen wie Bordsteine, Rinnen oder dgl., soweit sie nicht im Rahmen des Bauvorhabens abgebrochen werden.
Menge: 1500,000 m

#### 01.107 LANDSCHAFTSBAUARBEITEN

**01.107.1 Rasenansaat mit RSM herstellen Feinplanum lock. Menge 5 g/m2 RSM 7.1.1**
StL-Nr. 21107202001110
Rasenansaat mit RSM herstellen. Saatgut ohne Entmischung ausbringen, einarbeiten und andrücken.
Feinplanum feinkrümelig lockern.
Saatgutmenge = 5 g/m2.
Regelsaatgutmischung (RSM) 7.1.1 Landschaftsrasen -
Standard ohne Kräuter.
Menge: 1500,000 m2

#### 01.108 BAUGRUBEN, LEITUNGSGRÄBEN

**01.108.1 Baugrube herstellen Tiefe bis 1,25 m Aushub Zwischl.AN**
StL-Nr. 24108107091040
Baugrube nach Unterlagen des AG herstellen.
Beschreibung der Homogenbereiche nach Unterlagen des
AG. Verbau wird gesondert vergütet.
Baugrube 'Kleinteile'

Baugrubentiefe bis 1,25 m.
Aushub zum Zwischenlager des AN fördern.
Menge: 300,000 m3

**01.108.2 Leitungsgraben einschließlich Verbau**
Leitungsgraben einschließlich Verbau, für Rohrleitungen
Sickereinrichtungen, Kabel und dgl. herstellen.
Die Abrechung des Leitungsgrabenaushubes erfolgt
mit senkrechten Baugrubenwänden (verbauter Graben).
Die Abrechnungsbreiten und -tiefen gelten auch im
Bereich der Schächte, der Arbeitsräume für Rohrverbindungen und Kabelmuffen, darüber hinausgehender Aushub gehört zum Leistungsumfang.
Boden in Schichten lösen, gegebenenfalls zwischenlagern,
laden, fördern für senkrecht begrenzte Grabenabschnitte
(verbauter Graben) mit einer Grabentiefe

von  0 bis 4,00 m,
für  Rohrleitungen und Drainagen

Boden des/der Homogenbereiches/e
B1 / B2 lt. Bodengutachten

Boden in Leitungsgräben oberhalb
der Leitungszone einbauen und verdichten.

Überschüssiges oder unbrauchbares Material
lösen, laden, fördern und auf
"Lagerplatz des AN"
in Haufwerken getrennt zwischenlagern und mit Folie abdecken.
Menge: 1200,000 m³

**01.108.3 Zulage: Kabelkreuzungen, bis 5 St.**
Zulage zum Leitungsgrabenaushub
für das Suchen, freilegen, aufhängen, sichern, einsanden von
Fernmelde-, Strom- und sonstigen Kabelkreuzungen.
Die einzelnen Spartenträger sind sorgfältig zu
sichern und im Zuge der Leitungsgrabenverfüllung
mit steinfreiem Material wieder zu umhüllen.
Einschließlich liefern, verlegen und verbinden eines
Warn- und Ortungsbandes aus Kunststoffüberzogenem
Metall (Metalltrassenband) ca. 60 - 80 cm über der
Rohrleitung.
Das Einholen der evtl. erforderlichen Aufgrabungs-genehmigungen ist im EP inbegriffen.

Das Suchen der Leitung (Suchschlitz) wird hier nicht mehr zusätzlich vergütet und ist in den Einheitspreis einzurechnen.

Jede Kreuzung ist genau zu stationieren und mit einem Foto zu dokumentieren. Auf dem Foto muss eine Nivellierlatte (o.ä.) als maßstabsvergleich, die Kreuzung und die Grabensohle zu
erkennen sein.

Größe: bis 5 Kabelstränge
Menge: 200,000 St

**01.108.4 Zulage: Trassenkreuzungen, bis DN 300**
Zulage zum Leitungsgrabenaushub
für das Suchen, freilegen, aufhängen, sichern, einsanden von
Kanal-, Wasserleitung-, Gas-, Fernwärme- und
sonstigen Trassenkreuzungen.
Die einzelnen Spartenträger sind sorgfältig zu
sichern und im Zuge der Leitungsgrabenverfüllung
mit steinfreiem Material wieder zu umhüllen.
Einschließlich liefern, verlegen und verbinden eines
Warn- und Ortungsbandes aus Kunststoffüberzogenem
Metall (Metalltrassenband) ca. 60 - 80 cm über der
Rohrleitung.
Das Einholen der evtl. erforderlichen Aufgrabungs-genehmigungen ist im EP inbegriffen.

Das Suchen der Leitung (Suchschlitz) wird hier nicht mehr zusätzlich vergütet und ist in den Einheitspreis einzurechnen.

Jede Kreuzung ist genau zu stationieren und mit einem Foto zu dokumentieren. Auf dem Foto muss eine Nivellierlatte (o.ä.) als maßstabsvergleich, die Kreuzung und die Grabensohle zu erkennen sein.

Größe: bis DN 300
Menge: 200,000 St

**01.108.5 Zulage: Rohrgrabenaushub von Hand**
Zulage zum Leitungsgrabenaushub
Leitungsgrabenaushub von Hand
bei Querungen
Bodenklasse: 3 - 5
Vergütet wird in dieser Position:
Tiefe: ab Unterkante Kabel-, bzw. Kanalkreuzung bis
  Rohrgrabensohle
Breite:  wie Rohrgrabenbreite
Länge:  - Breite Kreuzung, + 1,00m vor und 1,00m nach der
  Kreuzung
        - bei mehreren Kreuzungen (Abstand < 2,00m):
  Länge erste Kreuzung bis letzte Kreuzung
  + 1,00m vor und 1,00m nach den
  Kreuzungen (Überschneidungen des Handaushubs werden nicht vergütet)
Menge: 200,000 m3

**01.108.6 Zulage: Längsverlauf von Ver- u. Entsorgungsleitungen**
Zulage zum Leitungsgrabenaushub
für Längsverlauf von Ver-u. Entsorgungsleitungen
für das Suchen, freilegen, aufhängen, sichern, einsanden von
Kabel- ein- und mehrlagig, Kanäle, Wasserleitung und dgl.,
sowie evtl. Sicherungsmaßnahmen und baubetriebliche
Erschwernisse, sowie erf. Handschachtung sind hier einzurechnen.
Einschließlich liefern, verlegen und verbinden eines
Warn- und Ortungsbandes aus Kunststoffüberzogenem
Metall (Metalltrassenband) ca. 60 - 80 cm über der
Rohrleitung.
Das Einholen der evtl. erforderlichen Aufgrabungsgenehmigungen ist im EP inbegriffen.

Das Suchen der Leitung (Suchschlitz) wird hier nicht mehr zusätzlich vergütet und ist in den Einheitspreis einzurechnen.

Jeder Längsverlauf ist genau zu stationieren und mit einem Foto zu dokumentieren. Auf dem Foto muss eine Nivellierlatte (o.ä.) als maßstabsvergleich, der Längsverlauf und die Grabensohle zu erkennen sein.

Eine Vergütung erfolgt nur, wenn die Leitungen im Rohrgrabenbereich liegen!

Bis zu fünf Kabeln im Längsverlauf wird die Position nur einmal vergütet.
Menge: 500,000 m

**01.108.7 Füllmaterial einbauen**
Füllmaterial einbauen
in Rohrgräben, profilgerecht,
mit vorhandenem Material (Aushub von Zwischenlager)
verdichten, Verdichtungsgrad DPr mind.
100 %, Verformungsmodul EV2 mind.
120 MPa.
Anmerkung:
Frostschutzschichten siehe Abschnitt Straßenwiederherstellung im Rohrgrabenbereich.
Nichtbindiger Boden.

Die Abrechnung erfolgt bei der Länge und der Breite wie in den Vorbemerkungen Rohrgrabenaushub.
Schächte werden nicht abgezogen, damit ist der Mehreinbau an Auffüllkies neben den Schächten abgegolten.
Menge: 400,000 m3

**01.108.8 Füllmaterial einbauen**
Füllmaterial einbauen
in Rohrgräben, profilgerecht,
mit vom AN zu liefernden Stoffen,
verdichten, Verdichtungsgrad DPr mind.
100 %, Verformungsmodul EV2 mind.
120 MPa.
Anmerkung:
Frostschutzschichten siehe Abschnitt Straßenwiederherstellung im Rohrgrabenbereich.
Nichtbindiger Boden.

Die Abrechnung erfolgt bei der Länge und der Breite wie in den Vorbemerkungen Rohrgrabenaushub.
Schächte werden nicht abgezogen, damit ist der Mehreinbau an Auffüllkies neben den Schächten abgegolten.
Menge: 400,000 m3

**01.108.9 Zulage: Längsverlauf für WL, DN 80 bis DN 150, in Betrieb sichern**
Zulage zu Längsverlauf von Ver-u. Entsorgungsleitungen
für
bestehende Haupt-Wasserleitung in Betrieb sichern,
Nennweiten:  DN 80 bis DN 150,
Rohrmaterial: PVC,
Länge der Einzelabschnitte über 5,0m,
diese Position wird nur vergütet, wenn ein drucklosmachen durch abschiebern nicht möglich ist,
bei kürzeren Längen der Einzelabschnitte wird diese Position nicht vergütet,
Tiefe der Leitungsachse unter Gelände bis 1,75m.
Menge: 500,000 m

**01.108.10 Bodenaustausch**
Bodenaustausch
Rollkies 16/ 32
Aushubtiefe  : max. 0,50 m unter Rohrgrabensohle
Aushubbreite  : max. Rohrgrabenbreite
Der Mehraushub im Grabenbereich für den Bodenaustausch ist in diese Position mit einzurechnen.
Das überschüssige Material ist in Eigentum des AN zu übernehmen.
Die Stärke des Bodenaustausches ist für die Positionen "Rohrgrabenaushub" nicht maßgebend.
Der Mehraufwand bei Verbauarbeiten ist in den EP mit einzurechnen.
Nur nach Angabe der Bauleitung.
Menge: 300,000 m3

**01.108.11 Suchgraben herstellen Tiefe bis 1,25 m mitMasch.unterst. Boden einb.u.v. Abrechnung Abtrag**
StL-Nr. 2410891201200101
Suchgraben nach Unterlagen des AG einschließlich Handschachtung herstellen. Aushub zur Wiederverwendung
seitlich lagern. Beschreibung der Homogenbereiche nach
Unterlagen des AG.
Grabentiefe bis 1,25 m.
Handschachtung mit Maschinenunterstützung.
Seitlich gelagerten Boden einbauen und verdichten.
Abrechnung nach Abtragsprofilen.
Menge: 75,000 m3

#### 01.110 ENTWÄSSERUNG FÜR STRASSEN

**01.110.1 Sickerstr. mit Rohrleitung herstellen**
Sickerstrang mit Rohrleitung aus Kunststoffrohren nach DIN 4262-1 einschließlich Bettung
bis zum Beginn der Sickerschlitze, Seitenverfüllung
und Abdeckung mindestens 30 cm über Rohrscheitel
herstellen.
Der Aushub wird gesondert vergütet.
Die Oberfläche der Bettung ist mit einer zum Rohr
hinweisenden Neigung auszubilden und zu glätten.
(11)Rohrleitung DN '150'

Leitungsgraben im Bereich des Straßenkörpers,
kreisrundes Teilsickerrohr, Typ R2, Perforationsart LP,
Bettung Typ 3 aus feinkörnigem Boden,
der Bodengruppen TL, TM. Boden liefern.
(51)Seitenverfüllung und Abdeckung 'FSK'
Menge: 1300,000 m

**01.110.2 Senkrechte Sickerschicht herstellen B ü. 1,20 -1,40 m Kies 8/16**
StL-Nr. 24110219929003
Senkrechte Sickerschicht durch Einfüllen und Verdichten
von Filtermaterial in vorhandenen Graben herstellen.
Sickerrohrleitungen werden gesondert vergütet. Ab-
rechnung nach Raummaß der Sickerschicht.
Graben 'Sickerschlitze zwischen Kreisstraße und Rad- und Gehweg'

Grabenbreite über 1,20 bis 1,40 m.
Grabentiefe 'bis 3,0m'

Filter aus Kies 8/16.
Menge: 50,000 m3

**01.110.3 Entwässerungsroh- rleitung abbrechen Rohr DN bis 250 Bettung abbrechen Ausb. verwerten**
StL-Nr. 24110305191901
Entwässerungsrohrleitung abbrechen. Entwässerungsrohrleitung liegt bis Oberkante Rohr frei. Erdarbeiten in
der verbliebenen Leitungszone ausführen. Offene Wasserhaltung bis zu einer Pumpenleistung von 10 m3 Fördermenge und 5,00 m Förderhöhe je Stunde und Haltung ausführen. Das Ausbauen von Schächten wird gesondert vergütet.
Rohr DN/ID bis 250.
Rohr 'aus Kunststoff oder Beton'

Bettung aus Beton bis 20 cm Dicke abbrechen.
Fließsohlentiefe 'bis 3,0m'

Ausbaustoffe nach Wahl des AN verwerten.
Menge: 500,000 m

**01.110.4 Rohrleitungen Leitungszone DN 160**
Zusätzliche Leistungen zur Herstellung von
Rohrleitungen
Herstellen von Leitungszonen:
Einbau und Verdichten des Bodens in der Leitungszone
(einschl. Lieferung der erforderlichen Materialien)
nach DIN EN 1610, Abschnitte 6 und 10 nach DIN EN 1610.
Der Bereich der Leitungszone, d.h. des Auflagers und
der Einbettung, umfaßt die Höhe von der Grabensohle bis
30 cm über den Rohrscheitel und die Breite des Grabens-
bzw. bei weiten Gräben oder im Damm eine Breite von
insgesamt dem 4fachen Rohrdurchmesser.
Gut verdichtbarer, rolliger Boden lagenweise einbauen
und verdichten.
Proctordichte Dpr = 95 %
(nicht bindige bzw. schwach bindige Böden)
Im Auflagerbereich muß das eingebaute Material
mindestens die gleiche Dichte erhalten wie der Boden
unter der Rohrsohle.
Die Schütthöhen richten sich nach dem verwendeten Boden
und dem Verdichtungsgerät und dürfen 30 cm nicht
überschreiten, Anhaltswerte gibt Tabelle 1 des ATV-
Arbeitsblattes A 139.
Der Grabenverbau ist spätestens vor dem Verdichten der
einzelnen Lagen zurückzubauen, ausgenommen es wird ein
senkrechter Kanaldielen- oder Spundbohlenverbau
verwendet.

Auflagerstärke: siehe Rohrposition
für PP oder PVC-Rohre
bis DN 160
Menge: 300,000 m

**01.110.5 PP-Kanalrohr DN 160**
Schmutzwasser, Regenwasser
Hochlast-Vollwand-Kanalrohr
Rohre nach DIN EN 1852 mit Steckmuffe und fest
eingelegter Dichtung aus EPDM (Standard),
Ringsteifigkeit mind. 16 kN/m2 nachgewiesen
DURCHMESSER:DN 160
SCHMUTZWASSER:orange/ braun
REGENWASSER:blau

Rohrmaterial:  PP ohne Zusatz von Füllstoffen
geeignet für Straßenverkehrslast SLW 60,
geeignet zum Einbau in Wasserschutzzonen,
Wandstärke: mind. 6,2 mm

- verbauter Graben

- alle Baulängen
- Auflager: 10 cm

liefern und gemäß der DIN EN 1610 und den Einbauhinweisen des Herstellers verlegen.

System:
_______________________________

Überschiebemuffen zur Rohrverbindung sind in diese Position mit einzurechnen.
Die Rohre sind von Schmutz und Sand zu säubern und nach Angabe der Bauleitung im vorgeschriebenen Gefälle zu verlegen. Die Grabensohle und die Rohrbettung sind nach den Vorgaben der DIN EN 1610 herzustellen. Im Einheitspreis sind Bereitstellung der Geräte und alle Nebenleistungen einzurechnen.
Erdarbeiten sowie Bettungssmaterial werden nach gesonderten Positionen vergütet.
Menge: 300,000 m

**01.110.6 PP- Bögen, alle Grade, DN 160, Zulage**
Zulage zur Rohrleitung für das Liefern und Verlegen von
Bögen.
Materialgüte, Materialeigenschaften und Farbe wie Rohrleitung.
Abwinkelungen von 15° bis 90°,

Durchmesser DN 160

System: _______________________________

Hochlast-Vollwand-Kanalrohr
Rohre nach DIN EN 1852,
Ringsteifigkeit mind. 16 kN/m2,
Rohrmaterial:  PP ohne Zusatz von Füllstoffen
geeignet für Straßenverkehrslast SLW 60,
geeignet zum Einbau in Wasserschutzzonen.
Menge: 250,000 St

**01.110.7 PP- Abzweig, DN 160/ 160, Zulage**
Zulage zur Rohrleitung für das Liefern und Verlegen von
Abzweigen.
Materialgüte, Materialeigenschaften und Farbe wie Rohrleitung.
Abwinkelungen 45°,

Durchmesser DN 160/ DN160

System: _______________________________

Hochlast-Vollwand-Kanalrohr
Rohre nach DIN EN 1852,
Ringsteifigkeit mind. 16 kN/m2,
Rohrmaterial:  PP ohne Zusatz von Füllstoffen
geeignet für Straßenverkehrslast SLW 60,
geeignet zum Einbau in Wasserschutzzonen.
Menge: 30,000 St

**01.110.8 PP- Überschubmuffe, DN 160, Zulage**
Zulage zur Rohrleitung für das Liefern und Verlegen von
Überschubmuffen.
Materialgüte, Materialeigenschaften und Farbe wie Rohrleitung.

Durchmesser DN 160

System: _______________________________

Hochlast-Vollwand-Kanalrohr
Rohre nach DIN EN 1852,
Ringsteifigkeit mind. 16 kN/m2,
Rohrmaterial:  PP ohne Zusatz von Füllstoffen
geeignet für Straßenverkehrslast SLW 60,
geeignet zum Einbau in Wasserschutzzonen.
Menge: 50,000 St

**01.110.9 PP- Verschlussteller, DN 160**
Verschlussteller und Überschiebemuffe, passend zu
Hochlast-Vollwand-Kanalrohr, SN 16,
liefern und einbauen.

SCHMUTZWASSER: orangebraun

- verbauter Graben
- Auflager: 10 cm

Durchmesser: DN 160

liefern und gemäß der DIN EN 1610 und den Einbauhinweisen des Herstellers verlegen.

System: AWADUKT PP SN 16
Fa. Rehau oder gleichwertiger Art

_______________________________

Überschiebemuffen zur Rohrverbindung sind in diese Position mit einzurechnen.
Die Rohre sind von Schmutz und Sand zu säubern und nach Angabe der Bauleitung im vorgeschriebenen Gefälle zu verlegen. Die Grabensohle und die Rohrbettung sind nach den Vorgaben der DIN EN 1610 herzustellen. Im Einheitspreis sind Bereitstellung der Geräte und alle Nebenleistungen einzurechnen. Erdarbeiten sowie Bettungssmaterial werden nach gesonderten Positionen vergütet.

Die Lage des Verschlusstellers ist mit einem Stellbrett zu sichern.
Länge Stellbrett von Sohle Rohrleitung bis 50cm über GOK.
Menge: 50,000 St

**01.110.10 Rohrleitungen Leitungszone DN 200**
Zusätzliche Leistungen zur Herstellung von
Rohrleitungen
Herstellen von Leitungszonen:
Einbau und Verdichten des Bodens in der Leitungszone
(einschl. Lieferung der erforderlichen Materialien)
nach DIN EN 1610, Abschnitte 6 und 10 nach DIN EN 1610.
Der Bereich der Leitungszone, d.h. des Auflagers und
der Einbettung, umfaßt die Höhe von der Grabensohle bis
30 cm über den Rohrscheitel und die Breite des Grabens-
bzw. bei weiten Gräben oder im Damm eine Breite von
insgesamt dem 4fachen Rohrdurchmesser.
Gut verdichtbarer, rolliger Boden lagenweise einbauen
und verdichten.
Proctordichte Dpr = 95 %
(nicht bindige bzw. schwach bindige Böden)
Im Auflagerbereich muß das eingebaute Material
mindestens die gleiche Dichte erhalten wie der Boden
unter der Rohrsohle.
Die Schütthöhen richten sich nach dem verwendeten Boden
und dem Verdichtungsgerät und dürfen 30 cm nicht
überschreiten, Anhaltswerte gibt Tabelle 1 des ATV-
Arbeitsblattes A 139.
Der Grabenverbau ist spätestens vor dem Verdichten der
einzelnen Lagen zurückzubauen, ausgenommen es wird ein
senkrechter Kanaldielen- oder Spundbohlenverbau
verwendet.

Auflagerstärke: siehe Rohrposition,
für PP oder PVC-Rohre
über DN 160 bis DN 200
Menge: 200,000 m

**01.110.11 PP- Rohre, DN 200**
Schmutzwasser, Regenwasser
Hochlast-Vollwand-Kanalrohr
Rohre nach DIN EN 1852 mit Steckmuffe und fest
eingelegter Dichtung aus EPDM (Standard),
Ringsteifigkeit mind. 16 kN/m2 nachgewiesen
DURCHMESSER:DN 200
SCHMUTZWASSER:orange/ braun
REGENWASSER:blau

Rohrmaterial:  PP ohne Zusatz von Füllstoffen
geeignet für Straßenverkehrslast SLW 60,
geeignet zum Einbau in Wasserschutzzonen,
Wandstärke: mind. 7,7 mm

- verbauter Graben

- alle Baulängen
- Auflager: 10 cm

liefern und gemäß der DIN EN 1610 und den Einbauhinweisen des Herstellers verlegen.

System:
_______________________________

Die Rohre sind von Schmutz und Sand zu säubern und nach Angabe der Bauleitung im vorgeschriebenen Gefälle zu verlegen. Die Grabensohle und die Rohrbettung sind nach den Vorgaben der DIN EN 1610 herzustellen. Im Einheitspreis sind Bereitstellung der Geräte und alle Nebenleistungen einzurechnen. Erdarbeiten sowie Bettungssmaterial werden nach gesonderten Positionen vergütet.
Menge: 200,000 m

**01.110.12 PP- Bögen, alle Grade, DN 200, Zulage**
Zulage zur Rohrleitung für das Liefern und Verlegen von
Bögen.
Materialgüte, Materialeigenschaften und Farbe wie Rohrleitung.

Durchmesser DN 200

System: _______________________________

Hochlast-Vollwand-Kanalrohr
Rohre nach DIN EN 1852,
Ringsteifigkeit mind. 16 kN/m2,
Rohrmaterial:  PP ohne Zusatz von Füllstoffen
geeignet für Straßenverkehrslast SLW 60,
geeignet zum Einbau in Wasserschutzzonen.
Menge: 20,000 St

**01.110.13 PP- Abzweig, DN 200/ 160, Zulage**
Zulage zur Rohrleitung für das Liefern und Verlegen von
Abzweigen.
Materialgüte, Materialeigenschaften und Farbe wie Rohrleitung.
Abwinkelungen 45°,

Durchmesser DN 200/ DN160

System: _______________________________

Hochlast-Vollwand-Kanalrohr
Rohre nach DIN EN 1852,
Ringsteifigkeit mind. 16 kN/m2,
Rohrmaterial:  PP ohne Zusatz von Füllstoffen
geeignet für Straßenverkehrslast SLW 60,
geeignet zum Einbau in Wasserschutzzonen.
Menge: 20,000 St

**01.110.14 Rohrleitungen Leitungszone DN 300**
Zusätzliche Leistungen zur Herstellung von
Rohrleitungen
Herstellen von Leitungszonen:
Einbau und Verdichten des Bodens in der Leitungszone
(einschl. Lieferung der erforderlichen Materialien)
nach DIN EN 1610, Abschnitte 6 und 10 nach DIN EN 1610.
Der Bereich der Leitungszone, d.h. des Auflagers und
der Einbettung, umfaßt die Höhe von der Grabensohle bis
30 cm über den Rohrscheitel und die Breite des Grabens-
bzw. bei weiten Gräben oder im Damm eine Breite von
insgesamt dem 4fachen Rohrdurchmesser.
Gut verdichtbarer, rolliger Boden lagenweise einbauen
und verdichten.
Proctordichte Dpr = 95 %
(nicht bindige bzw. schwach bindige Böden)
Im Auflagerbereich muß das eingebaute Material
mindestens die gleiche Dichte erhalten wie der Boden
unter der Rohrsohle.
Die Schütthöhen richten sich nach dem verwendeten Boden
und dem Verdichtungsgerät und dürfen 30 cm nicht
überschreiten, Anhaltswerte gibt Tabelle 1 des ATV-
Arbeitsblattes A 139.
Der Grabenverbau ist spätestens vor dem Verdichten der
einzelnen Lagen zurückzubauen, ausgenommen es wird ein
senkrechter Kanaldielen- oder Spundbohlenverbau
verwendet.

Auflagerstärke: siehe Rohrposition,
für PP oder PVC-Rohre
DN 300
Menge: 60,000 m

**01.110.15 PP- Rohre, DN 300**
Schmutzwasser, Regenwasser
Hochlast-Vollwand-Kanalrohr
Rohre nach DIN EN 1852 mit Steckmuffe und fest
eingelegter Dichtung aus EPDM (Standard),
Ringsteifigkeit mind. 16 kN/m2 nachgewiesen
DURCHMESSER:DN 300
SCHMUTZWASSER:orange/ braun
REGENWASSER:blau

Rohrmaterial:  PP ohne Zusatz von Füllstoffen
geeignet für Straßenverkehrslast SLW 60,
geeignet zum Einbau in Wasserschutzzonen,
Wandstärke: mind. 7,7 mm

- verbauter Graben

- alle Baulängen
- Auflager: 14 cm

liefern und gemäß der DIN EN 1610 und den Einbauhinweisen des Herstellers verlegen.

System:
_______________________________

Die Rohre sind von Schmutz und Sand zu säubern und nach Angabe der Bauleitung im vorgeschriebenen Gefälle zu verlegen. Die Grabensohle und die Rohrbettung sind nach den Vorgaben der DIN EN 1610 herzustellen. Im Einheitspreis sind Bereitstellung der Geräte und alle Nebenleistungen einzurechnen. Erdarbeiten sowie Bettungssmaterial werden nach gesonderten Positionen vergütet.
Menge: 60,000 m

**01.110.16 PP- Abzweig, DN 300/ 200, Zulage**
Zulage zur Rohrleitung für das Liefern und Verlegen von
Abzweigen.
Materialgüte, Materialeigenschaften und Farbe wie Rohrleitung.
Abwinkelungen 45°,

Durchmesser DN 300/ DN200

System: _______________________________

Hochlast-Vollwand-Kanalrohr
Rohre nach DIN EN 1852,
Ringsteifigkeit mind. 16 kN/m2,
Rohrmaterial:  PP ohne Zusatz von Füllstoffen
geeignet für Straßenverkehrslast SLW 60,
geeignet zum Einbau in Wasserschutzzonen.
Menge: 10,000 St

**01.110.17 Schachtanschluss herstellen (Zul.) Kunststoff-Rohr Ortbeton 20 cm Öffnung herst.**
StL-Nr. 24110362994310
Rohrleitung an Schacht anschließen, Anschluss abdichten. Vergütet wird der Mehraufwand für das Herstellen
des Anschlusses einschließlich Passstücke gegenüber der
bis zur Innenfläche des Schachtes durchgemessenen Rohrleitung.
Rohrleitung DN/ID 'bis 300'

Rohr aus Kunststoff.
Schacht aus Ortbeton, 20 cm dick.
Öffnung für Rohranschluss durch Bohren herstellen.
Menge: 10,000 St

**01.110.18 Rohranschluss herstellen (Zul.) AL Kunststoff SL Beton Öffnung herst.**
StL-Nr. 241103649311
Rohranschluss an Sammelrohrleitung herstellen, An-
schluss abdichten. Vergütet wird der Mehraufwand für
das Herstellen des Anschlusses einschließlich Pass- und
Sattelstücke gegenüber der bis zur Innenfläche der Sammelrohrleitung durchgemessenen Rohrleitung.
Rohr DN/ID 'bis 300'

Anschlussleitung aus Kunststoff.
Sammelleitung aus Beton.
Öffnung für Rohranschluss durch Bohren herstellen.
Menge: 55,000 St

**01.110.19 Betonfertigteilschacht DN 1000, Betongerinne**
Kontrollschacht herstellen und Abdeckung auf Höhe setzen, bestehend aus
Bauteilen der Betongüte C 40/50, XA2, XC4, XF1, XD3

- Schachtunterteil aus Betonfertigteil, nach DIN EN 1917 - DIN V 4034-1 und den erhöhten Anforderungen der FBS-Qualitätsrichtlinien
  Unterbeton C 16/20mit w/z-Wert < 0,75, 15 cm dick,
  Höhe Unterteil min. 25 cm über Rohrscheitel,
  Auftritt in Höhe des Rohrscheitels,
  halbkreisförmige Rinne hochgezogen
  bis Rohrscheitel,

- Schachtteile aus Betonfertigteilringen DIN 4034,
  mit Gleitringdichtung und eingebautem Lastenausgleich
- Schachthals: Konisch 1000/ 625, DIN 4034
- Auflagerringe: nach DIN 4034
- Abdeckung: Klasse D, DIN 1229 und dämpfender Einlage
  Deckel mit Lüftungsdeckel
- Schmutzfänger: DIN 1221
- Steigbügel, Form MSU-Bügel mit Edelstahlrohr,
  Polyetylenmantel entsprechend DIN 19555 liefern und
  einbauen

lichter Schachtdurchmesser: DN 1000

lichte Schachttiefe von OK Schacht bis tiefste Stelle Gerinne: bis 1,50 m

Rohrdurchmesser: bis DN 600
Menge: 2,000 St

**01.110.20 Ortbetonschacht DN 1000, Betongerinne**
Kontrollschacht herstellen und Abdeckung auf Höhe setzen, bestehend aus

Bauteilen der Betongüte C 30/37, XA3, XC4, XF4, XD3

- Schachtunterteil aus Ortbeton,
  Bodenplatte 15 cm dick,
  Höhe Unterteil min. 25 cm über Rohrscheitel,
  Auftritt in Höhe des Rohrscheitels,
  halbkreisförmige Rinne hochgezogen
  bis Rohrscheitel,

und aufgehende Schachtbauteile der
Betongüte C 40/50, XA2, XC4, XF1, XD3
setzen und vollfugig aufmörteln
- Schachtteile aus Betonfertigteilringen DIN 4034,
  mit Gleitringdichtung und eingebautem Lastenausgleich
- Schachthals: Konisch 1000/ 625, DIN 4034
- Auflagerringe: nach DIN 4034
- Abdeckung: Klasse D, DIN 1229 und dämpfender Einlage
  Deckel mit / ohne Lüftungsdeckel
- Schmutzfänger: DIN 1221
- Steigbügel, Form MSU-Bügel mit Edelstahlrohr,
  Polyetylenmantel entsprechend DIN 19555 liefern und
  einbauen

lichter Schachtdurchmesser: DN 1000
lichte Schachttiefe von der Auflagerfläche der Schachtabdeckung bis zum tiefsten Punkt der Gerinnesohle: bis 1,50 m
Rohranschluss: Beton-, Stahlbetonrohr, bis DN 800
Menge: 4,000 St

**01.110.21 Straßenablauf ausbauen Betonfertigteile StrA in bef. Fl. Ausbau verwerten**
StL-Nr. 24110506192001
Straßenablauf einschließlich Aufsatz ausbauen. An-
schlussleitungen, die bestehen bleiben, soweit erforderlich abdichten. Das Ausbauen von Rohrleitungen wird
gesondert vergütet.
Straßenablauf aus Betonfertigteilen, vollständig ausbauen.
Ausbautiefe 'bis 1,75m'

Straßenablauf liegt in befestigter Fläche. Aufbruch und
Erdarbeiten ausführen.
Sämtliche Ausbaustoffe verwerten nach Wahl des AN.
Menge: 30,000 St

**01.110.22 Aufsatz f. Straßenablauf ausbauen in Asph.-Fläche alles verwerten**
StL-Nr. 241105092001
Aufsatz für Straßenablauf freilegen und ausbauen.
Umgebende Fläche = Asphalt.
Sämtliche Ausbaustoffe nach Wahl des AN verwerten.
Menge: 30,000 St

**01.110.23 Straßenablauf einbauen Boden 1a Dicht. Schaftkonus 11 1 ZwTeil 6b Aufl-Ring 10b Aufl. C 8/10,10cm**
StL-Nr. 24110515442201
Straßenablauf aus Betonfertigteilen einbauen. Fugen mit
Mörtel M20 dichten und glattstreichen. Aufsatz und Erdarbeiten werden gesondert vergütet.
Boden Form 1a mit Abfluss im Boden und eingebautem
Steckmuffendichtelement.
Schaftkonus Form 11 (295 mm hoch).
Ein Zwischenteil Form 6b (195 mm hoch).
Auflagering Form 10b (für rechteckige Aufsätze).
Auflager aus Beton C 8/10, 10 cm dick, herstellen.
Menge: 55,000 St

**01.110.24 Aufsatz f. Straßenablauf aufsetzen 500x500, D, Guss dämpf.Einlage Zinkeimer A 2 Höhe Zug um Zug WW-Mörtel**
StL-Nr. 2411052302001122
Aufsatz für Straßenablauf aufsetzen.
Klasse D 400, Ausführung nach DIN 19 583, 500x500, mit
Rahmen aus Gusseisen.
Dämpfende Einlage.
Verzinkter Eimer, Form A 2.
Aufsatz zunächst provisorisch auflegen und entsprechend
Bauablauf Zug um Zug bis auf planmäßige Höhe setzen.
Fuge zwischen Fertigteilen mit Mörtel WW-
Schachtkopfmörtel nach DIN 19573 herstellen, Fugen
glattstreichen.
Menge: 5,000 St

**01.110.25 Aufsatz f. Straßenablauf aufsetzen 300x500, D,34,5mm Aufsatz lastentk. dämpf.Einlage Zinkeimer A 2 Höhe Zug um Zug WW-Mörtel**
StL-Nr. 2411052303101122
Aufsatz für Straßenablauf aufsetzen.
Klasse D 400, 300x500, mit Schlitzweite 34,5 mm.
Aufsatz lastentkoppelt aufsetzen. Auflager herstellen.
Dämpfende Einlage.
Verzinkter Eimer, Form A 2.
Aufsatz zunächst provisorisch auflegen und entsprechend
Bauablauf Zug um Zug bis auf planmäßige Höhe setzen.
Fuge zwischen Fertigteilen mit Mörtel WW-
Schachtkopfmörtel nach DIN 19573 herstellen, Fugen
glattstreichen.
Menge: 50,000 St

**01.110.26 Entw.rinne ausbauen**
Entwässerungsrinne
einschließlich Einlaufkasten,
Fundament und allseitiger Stütze aus Beton ausbauen.
Fertigteile ggf. säubern. Verschließen der Öffnung des
Rohrleitungsanschlusses wird gesondert vergütet. Das
anfallende Abbruchgut in das Eigentum des AN übernehmen und einer Entsorgung nach Wahl des AN
zuführen.
(11)Länge der einzelnen Rinnenteile m '1,00'

Kastenrinne aus Kunstharzfertigteilen,
Fertigteile in Eigentum des AN übernehmen
und einer Entsorgung nach Wahl des AN zuführen.
Menge: 35,000 m

**01.110.27 Kastenrinne einbauen Klasse D 400 Nenngröße 150 Betonfertigteile in Pflast./Platt. Aufl.+RSt Herstan Abdeckung G-Eisen Schlitzw.18 mm**
StL-Nr. 2411054342011111
Kastenrinne mit Abdeckung einbauen. Formstücke und An-
schlussleitungen werden gesondert vergütet.
Klasse D 400.
Nenngröße 150.
Rinne aus Betonfertigteilen.
Umgebende Fläche = Pflaster bzw. Plattenbelag.
Auflager und Rückenstützen nach Herstellerangaben herstellen.
Abdeckung = Rahmen und Rost aus Gusseisen.
Schlitzweite bis 18 mm.
Menge: 35,000 m

**01.110.28 Formstück f. Kastenrinne einb. (Zul.) Endst/Abl/Eimer. Abfluss DN 150**
StL-Nr. 2411054731
Formstück für Kastenrinne mit Abdeckung einbauen. Vergütet wird der Mehraufwand gegenüber der durchgehenden
Rinne.
Formstück = Endstück als Einlaufkasten mit Schlammeimer
und Ablauf. Anschluss an weiterführende Entwässerungsleitung herstellen.
Abflussrohr DN/ID 150.
Menge: 4,000 St

#### 01.112 SCHICHTEN OHNE BINDEMITTEL

**01.112.1 Unterlage profilieren SfM EV2 mind.100 Unebenh. max.2 cm**
StL-Nr. 221120192301
Unterlage für Schicht ohne Bindemittel auf Sollhöhe
nach Unterlagen des AG profilieren und verdichten.
Liefern von Baustoff bzw. Entfernen von überschüssigem Baustoff wird gesondert vergütet. Erschwernisse
durch Einbauten werden gesondert vergütet.
Unterlage = Schicht aus frostunempfindlichem Baustoff
oder Baustoffgemisch.
Verformungsmodul der profilierten Unterlage mindestens 100 MPa.
Unebenheit innerhalb einer 4,00 m langen Messstrecke
höchstens 2 cm in Längs- und Querrichtung.
Menge: 8000,000 m2

**01.112.2 Bankett abtragen Br.ü.0,50-1,00 m Dicke 15-25 cm Mit Veg.decke**
StL-Nr. 22112044220299
Bankett abtragen ggf. einschließlich Vegetationsdecke.
Erschwernisse durch Einbauten werden gesondert
vergütet.
Breite über 0,50 bis 1,00 m.
Dicke über 15 bis 25 cm.
Ausbauen mit Vegetationsdecke.
Ausbaustoff 'auf Lagerplatz des AN fördern und zwischenlagern
Die Entsorgung wird vom AG nach der Beprobung durchgeführt.'
Menge: 75,000 m3

**01.112.3 Frostschutzschic- ht herstellen URA+Einbaudoku DPr min. 100 v.H. Dicke Unterl. AG Abrechng. Auftrag**
StL-Nr. 2411221090001111
Frostschutzschicht herstellen.
In Verkehrsflächen 'und Zufahrten'

Umweltrelevante Anforderungen beim Einsatz von Baustoffgemischen einschließlich Einbaudokumentation nach
Unterlagen des AG. Einbaudokumentation übergeben.
Verdichtungsgrad DPr mindestens 100 v.H.
Einbaudicke nach Unterlagen des AG.
Abrechnung nach Auftragsprofilen.
Menge: 3000,000 m3

**01.112.4 Schottertragschi- cht herstellen Bk0,3 o.F. 0/32 URA+Einbaudoku DPr min. 100 v.H. Dicke 15 cm**
StL-Nr. 2411232041110100
Schottertragschicht herstellen.
In Verkehrsflächen der Belastungsklasse Bk0,3,
ohne Fertiger bei schwieriger Profilgestaltung oder bei zahlreichen Einbauten.
Baustoffgemisch 0/32.
Umweltrelevante Anforderungen beim Einsatz von Baustoffgemischen einschließlich Einbaudokumentation nach
Unterlagen des AG. Einbaudokumentation übergeben.
Verdichtungsgrad DPr mindestens 100 v.H.
Einbaudicke = 15 cm.
Menge: 6500,000 m2

**01.112.5 Schottertragschi- cht herstellen KL. F.Einb. o. F. URM n. Unterl. AG DPr min. 100 v.H. Profilausgleich**
StL-Nr. 22112324691120
Schottertragschicht herstellen. Erschwernisse durch
Einbauten, Schächte und Straßenabläufe werden gesondert vergütet.
In kleinen Flächen, Einbau ohne Fertiger.
Baustoffgemisch 'Granit 0/32'

Umweltrelevante Merkmale des Baustoffgemisches nach
Unterlagen des AG.
Verdichtungsgrad DPr mindestens 100 v.H.
Zum Profilausgleich.
Menge: 150,000 t

**01.112.6 Bankett profilgerecht herstellen Neben Fahrbahn Baustoffgemisch Breite Unterl. AG Einbaudicke 15 cm 12 tief+ 6 hoch 3cm tiefer EV2 mind. 100MPa**
StL-Nr. 2211271112111101
Bankett gemäß ZTV E-StB profilgerecht herstellen. Er-
schwernisse durch Einbauten, Schächte und Straßenabläufe werden gesondert vergütet.
Neben Verkehrsfläche Fahrbahn.
Baustoffgemisch gemäß ZTV E-StB.
Breite nach Unterlagen des AG.
Einbaudicke = 15 cm.
Querneigung 12 v.H. am tiefliegenden und 6 v.H. am
hochliegenden Fahrbahnrand.
Einbau 3 cm tiefer als Fahrbahnrand.
Verformungsmodul EV2 auf der Oberfläche mindestens
100 MPa.
Menge: 350,000 m2

**01.112.7 Erschwernis durch Einbauten**
StL-Nr. 2411290899
Erschwernis durch Einbauten. Abgerechnet wird nach
Stück Einbauteil.
Beim 'Profilieren der Unterlage, beim Aufnehmen von Schichten ohne Bindemittel, beim Herstellen von Tragschichten ohne Bindemittel oder bei sonstigen Erdarbeiten'

Einbauten 'Sinkkästen, Schächte, Schieber o. dgl.'
Menge: 150,000 St

#### 01.113 ASPHALTBAUWEISEN

**01.113.1 Asphalt fräsen ADS Tiefe ü.2,5-4,5cm Zwickel/Streifen Fräsasph. verw.**
StL-Nr. 2311300510303010
Asphalt fräsen und Fräsgut aufnehmen. Anschlusskante
geradlinig auf Frästiefe herstellen. Der Schnittlinienabstand darf maximal 15 mm betragen.
Asphaltdeckschicht.
Frästiefe über 2,5 bis 4,5 cm.
Fläche = Zwickel und Streifen.
Fräsasphalt nach Wahl des AN verwerten.
Menge: 200,000 m2

**01.113.2 Asphaltbefestigu- ng aufnehmen Fahrbahn Tiefe ü. 10-20 cm Länge max. 25 cm Aufbr. Verw. AN**
StL-Nr. 2311302810902103
Asphaltbefestigung aufbrechen und aufnehmen.
Fläche = Fahrbahn.
Dicke der Asphaltbefestigung '8-14 cm'

Gesamtaufbruchtiefe über 10 bis 20 cm.
Aufbruchstücke zerkleinern, Kantenlängen höchstens
25 cm.
Aufbruchgut nach Wahl des AN verwerten.
Menge: 6500,000 m2

**01.113.3 Asphaltbefestigu- ng trennen Einzelfl. schneiden Dicke ü. 18-24 cm**
StL-Nr. 231130383105
Asphaltbefestigung geradlinig trennen.
in Einzelflächen längs und quer zur Fahrbahnachse,
Trennen durch Schneiden.
Dicke der Asphaltbefestigung über 18 bis 24 cm.
Menge: 200,000 m

**01.113.4 Unterlage reinigen Asphaltbefestig. zus. Flächen Hochdr.-Sauganl.**
StL-Nr. 231130581012
Unterlage reinigen. Anfallendes Kehrgut nach Wahl des
AN verwerten.
Unterlage = Asphaltbefestigung.
Zusammenhängende Teilflächen.
Selbstaufnehmende Kehrmaschine. Letzter Arbeitsgang mit
Wasserhochdruckreinigungsgeräten mit rotierenden Düsen
und Absaugeinrichtung.
Menge: 6500,000 m2

**01.113.5 Bitumenemulsion aufsprühen Bk1,8-Bk0,3 Asphalt frisch C40B5-S Menge 300 g/m2 vor A.deckschicht**
StL-Nr. 23113063210233
Bitumenemulsion zur Herstellung des Schichtenverbundes
aufsprühen.
Auf Verkehrsflächen der Belastungsklassen Bk1,8 bis
Bk0,3.
Unterlage = Asphaltbefestigung, frisch.
Bindemittel = C40B5-S.
Bindemittelmenge = 300 g/m2.
Vor Einbau Asphaltdeckschicht.
Menge: 6500,000 m2

**01.113.6 Erschwernis infolge Einbauten Erschwer. gesamt Asphaltbefestig.**
StL-Nr. 231130781599
Erschwernis infolge Einbauten, Schächten und Straßenabläufen. Abgerechnet wird je Stück Einbauteil.
Erschwernis beim Fräsen, Aufnehmen, Aufsprühen von Bi-
tumenemulsionen sowie Herstellen von Asphaltschichten.
Asphaltbefestigung.
Einbauten 'Sinkkästen, Schächte, Schieber o. dgl.'
Menge: 150,000 St

**01.113.7 Erschwernis infolge Einfassungen Erschwer. fräsen Asphaltbefestig.**
StL-Nr. 231130832599
Erschwernis infolge Einfassungen, Borden und Fahrbahnübergängen. Abgerechnet wird die Länge der Einfassung.
Erschwernis beim Fräsen.
Asphaltbefestigung.
Einbauten 'Borde, Zeiler o. dgl.'
Menge: 2000,000 m

**01.113.8 Erschwernis infolge Einfassungen Asphaltbefestig.**
StL-Nr. 231130839599
Erschwernis infolge Einfassungen, Borden und Fahrbahnübergängen. Abgerechnet wird die Länge der Einfassung.
Erschwernis beim 'Aufsprühen von Bitumenemulsionen sowie Herstellen von Asphaltschichten.'

Asphaltbefestigung.
Einbauten 'Borde, Zeiler o. dgl.'
Menge: 2700,000 m

**01.113.9 Anschluss a. Fuge m. Fugenm. herst . Längs-/Querfuge Deckschicht Tiefe 40 mm Breite 15 mm Fugenmasse N2**
StL-Nr. 2311391231063001
Anschluss als Fuge mit Fugenmasse herstellen.
Längs- und Querfuge.
In der Asphaltdeckschicht ausbilden.
Fugenspalttiefe = 40 mm.
Fugenspaltbreite = 15 mm.
Mit heiß verarbeitbarer Fugenmasse Typ N2, einschließlich zugehörigem und zuvor aufgetragenem Voranstrichmittel.
Menge: 100,000 m

**01.113.10 Randabdichtung herstellen Flankenfl. rein. Randmasse ein Arbeitsgang über 18-22 cm**
StL-Nr. 231139221316
Flankenfläche des hochliegenden Randes der Asphaltschichten abdichten.
Reinigen der Flankenfläche mit Hochdruckreiniger.
Abdichtung mit heiß zu verarbeitender bitumenhaltiger Masse zur Randabdichtung.
Herstellung für alle Schichten in einem Arbeitsgang.
Dicke der abzudichtenden Asphaltbefestigung über 18 bis
22 cm.
Menge: 250,000 m

**01.113.11 Abstumpfungsmaßn- ahme durchführen bit.LFK 1/3 Menge 1 kg/m2 maschinell**
StL-Nr. 231139523011
Abstumpfungsmaßnahme zur Erhöhung der Anfangsgriffigkeit durch gleichmäßiges Aufbringen und Einwalzen von
Abstreukörnung durchführen. Nicht gebundene Abstreukörnung aufnehmen und nach Wahl des AN verwerten.
Abstreukörnung = leicht bituminierte Lieferkörnung 1/3.
Abstreumenge = 1 kg/m2.
Maschinell abstreuen.
Menge: 6500,000 m2

**01.113.12 Verkehrsfläche kehren Walzasphalt VSM durchführen**
StL-Nr. 2311397721
Verkehrsfläche mit einer selbstaufnehmenden Kehrmaschine nach Verkehrsfreigabe unverzüglich nach Aufforderung
durch den AG kehren. Kehrgut aufnehmen und nach Wahl
des AN verwerten.
Verkehrsfläche = Fahrbahndeckschicht aus Walzasphalt.
Erforderliche Verkehrssicherungsmaßnahmen durchführen.
Menge: 6500,000 m2

**01.113.13 Asphalttragsch. aus AC 22 T N herst Bk1,8-Bk0,3 Menge 230 kg/m2 Bitumen 50/70**
StL-Nr. 23113148172000
Asphalttragschicht aus Asphalttragschichtmischgut
AC 22 T N herstellen. Anlieferung des Asphaltmischguts
in thermoisolierten Transportbehältern.
In Verkehrsflächen der Belastungsklassen Bk1,8 bis
Bk0,3.
Einbaumenge = 230 kg/m2.
Bindemittel = 50/70.
Menge: 6500,000 m2

**01.113.14 Asphalttragsch. aus AC 22 T N herst Bitumen 50/70**
StL-Nr. 23113153992000
Asphalttragschicht aus Asphalttragschichtmischgut
AC 22 T N herstellen. Anlieferung des Asphaltmischguts
in thermoisolierten Transportbehältern.
In Verkehrsflächen 'Kleinflächen'

Einbau 'in Handeinbau'

Bindemittel = 50/70.
Menge: 125,000 t

**01.113.15 Asphaltdecksch. aus AC 8 D N herst. Bk1,0-Bk0,3 Menge 100 kg/m2 Bitumen 50/70**
StL-Nr. 2311334815200000
Asphaltdeckschicht aus Asphaltbeton für Asphaltdeckschichten AC 8 D N herstellen. Anlieferung des
Asphaltmischguts in thermoisolierten
Transportbehältern.
In Verkehrsflächen der Belastungsklassen Bk1,0 und
Bk0,3.
Einbaumenge = 100 kg/m2.
Bindemittel = 50/70.
Menge: 6500,000 m2

**01.113.16 Asphaltdecksch. aus AC 8 D N herst. Bitumen 50/70**
StL-Nr. 2311335399200000
Asphaltdeckschicht aus Asphaltbeton für Asphaltdeckschichten AC 8 D N herstellen. Anlieferung des
Asphaltmischguts in thermoisolierten
Transportbehältern.
In Verkehrsflächen 'Kleinflächen'

Einbau 'in Handeinbau'

Bindemittel = 50/70.
Menge: 75,000 t

#### 01.115 PFLASTER, PLATTENBEL., EINFASSUNGEN

**01.115.1 Naturpflasterd. zur Wiederverw. aufn. Pfl.st. 12/30cm Granit ungeb. Fugenmat. ungeb. Bettung Steine lagern säub.u.lag.bis100**
StL-Nr. 2311500605011111
Natursteinpflasterdecke zur Wiederverwendung aufnehmen.
Aufnehmen der Tragschicht wird gesondert vergütet.
Art = Pflasterstein, Dicke ca. 12 cm, Kantenlänge bis
30 cm.
Pflasterstein aus Granit.
Mit Fugenfüllung aus ungebundenem Fugenmaterial.
Bettung aus ungebundenem Bettungsmaterial.
Steine innerhalb der Baustelle fördern und lagern.
Übriges Aufbruchgut nach Wahl des AN verwerten.
Pflastersteine säubern und lagern. Anteil wiederverwendbarer Pflastersteine über 75 bis 100 v. H.
Menge: 300,000 m2

**01.115.2 Pflasterd.m. Betonpfl.-steinen aufn. 10 cm dick ungeb. Fugenmat. ungeb. Bettung Steine lagern Pflaster säubern**
StL-Nr. 23115011311201
Pflasterdecke mit Pflastersteinen aus Beton aufnehmen.
Aufnehmen der Tragschicht wird gesondert vergütet.
Pflasterstein ca. 10 cm dick.
Mit Fugenfüllung aus ungebundenem Fugenmaterial.
Bettung aus ungebundenem Bettungsmaterial.
Steine innerhalb der Baustelle fördern und lagern.
Übriges Aufbruchgut nach Wahl des AN verwerten.
Pflastersteine säubern.
Menge: 500,000 m2

**01.115.3 Pflasterd.m. Betonpfl.-steinen aufn. 10 cm dick ungeb. Fugenmat. ungeb. Bettung Verwertung AN**
StL-Nr. 23115011311100
Pflasterdecke mit Pflastersteinen aus Beton aufnehmen.
Aufnehmen der Tragschicht wird gesondert vergütet.
Pflasterstein ca. 10 cm dick.
Mit Fugenfüllung aus ungebundenem Fugenmaterial.
Bettung aus ungebundenem Bettungsmaterial.
Steine und übriges Aufbruchgut nach Wahl des AN verwerten.
Menge: 200,000 m2

**01.115.4 Rinne aus Betonformst. aufnehmen Fugenmörtel Fund.bet. ü.10-20 Verwertung AN**
StL-Nr. 23115041991201
Rinne aus Betonformsteinen aufnehmen. Aufbruch der
Tragschicht wird gesondert vergütet.
Art 'Bordrinnenstein oder Muldenstein'

Breite '30-50cm'

Mit Fugenfüllung aus hydraulisch gebundenem Fu-
genmörtel.
Fundament aus Beton/Mörtel, über 10 bis 20 cm dick,
aufbrechen.
Formsteine und Aufbruchgut nach Wahl des AN verwerten.
Menge: 1400,000 m

**01.115.5 Bordstein aufnehmen. Einfassungstein Fund. ü. 10-20 cm alles Verw. AN**
StL-Nr. 23115031520200
Bordstein aufnehmen.
Bordstein = Einfassungsstein aus Beton.
Fundament aus Beton, über 10 bis 20 cm dick, aufbrechen.
Sämtliche Steine und übriges Aufbruchgut nach Wahl des
AN verwerten.
Menge: 50,000 m

**01.115.6 Bordstein aufnehmen. Naturstein B6+B7 Fund. ü. 10-20 cm Steine s.+f.+abl. Verwertung AN Anteil WV 25-50**
StL-Nr. 23115031822103
Bordstein aufnehmen.
Bordstein = aus Naturstein, Größe B6 und B7.
Fundament aus Beton, über 10 bis 20 cm dick, aufbrechen.
Wiederverwendbare Bordsteine säubern, auf Paletten stapeln, zum Lagerplatz nach Unterlagen des AG fördern,
abladen.
Nicht wiederverwendbare Bordsteine und übriges Aufbruchgut nach Wahl des AN verwerten.
Anteil wiederverwendbarer Bordsteine über 25 bis 50
v. H.
Menge: 50,000 m

**01.115.7 Streifen/Rinne aus Naturstein aufn. Dicke 16 cm Breite bis 20 cm Granit Fugenmörtel Fund.bet. ü.10-20 Verwertung AN**
StL-Nr. 2311504651112100
Streifen oder Rinne aus Naturstein aufnehmen. Aufbruch
der Tragschicht wird gesondert vergütet.
Dicke ca. 16 cm.
Breite des Streifens/der Rinne bis 20 cm.
Pflasterstein aus Granit.
Mit Fugenfüllung aus hydraulisch gebundenem Fu-
genmörtel.
Fundament aus Beton/Mörtel, über 10 bis 20 cm dick,
aufbrechen.
Steine und Aufbruchgut nach Wahl des AN verwerten.
Menge: 50,000 m

**01.115.8 Rasengitterst./ Rasenfugenst. aufn. Rasengitterst. Verwertung AN**
StL-Nr. 2311505611
Rasengittersteine / Rasenfugensteine einschließlich
Kammerverfüllung aufnehmen.
Art = Rasengittersteine bis 12 cm dick.
Aufbruchgut nach Wahl des AN verwerten.
Menge: 50,000 m2

**01.115.9 Pflasterd. a. Betonst. d. AG herst. Über-/Zufahrten Pflaster gelagert**
StL-Nr. 2311511150199999
Pflasterdecke aus Betonsteinen des AG herstellen.
In Überfahrten und Zufahrten.
Pflastersteine gelagert innerhalb der Baustelle aufnehmen und fördern.
Format für Rastermaß 'wie Bestand'

Baustoffgemisch für Bettung und Fugen Kategorie 'wie Bestand'

Bettung aus Baustoffgemisch 'wie Bestand'

Fuge 'wie Bestand'

Verband 'wie Bestand'
Menge: 500,000 m2

**01.115.10 Pflasterd. gebBw Kleinpfl.st. herst St.80/80/80 Granit Bett.mörtel 0/4 Haftvermittler AN Fuge Typ A Reihenverband**
StL-Nr. 2311515290311213
Pflasterdecke in gebundener Bauweise mit Kleinpflastersteinen aus Naturstein herstellen. Bearbeitung der O-
berfläche der Kleinpflastersteine nach Unterlagen des
AG.
Haftzugfestigkeit zwischen Pflasterstein und Bettung
sowie zwischen Pflasterstein und Fugenfüllung, im fertigen Zustand mind. 0,6 MPa im Einzelwert.
In Flächen 'Kleinflächen'

Format für Rastermaß = 80/80/80 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 200,000 m2

**01.115.11 Pfl.m. Kl.pfl.st. a. Nat.st. herst . Über-/Zufahrten St.80/80/80 Granit SZ18/LA20 Bett.0/4 30 v. H. Fuge 0/4 Segmentbogen**
StL-Nr. 2311514740311111
Pflasterdecke mit Kleinpflastersteinen aus Naturstein
herstellen. Bearbeitung der Oberfläche der Kleinpflastersteine nach Unterlagen des AG.
In Überfahrten und Zufahrten.
Format für Rastermaß = 80/80/80 mm.
Pflasterstein aus Granit.
Baustoffgemisch für Bettung und Fugen Kategorie
SZ18/LA20.
Bettung aus Baustoffgemisch 0/4, Anteil an Körnung unter 2 mm max. 30 Massenprozent, E CS35, C 90/3.
Fuge mit Baustoffgemisch 0/4, GU, F, E CS35, C 90/3,
Fugenmaterial einarbeiten und einschlämmen, Fugenschluss durch Einfegen und Einschlämmen herstellen.
Verlegen im Segmentbogen.
Menge: 50,000 m2

**01.115.12 Pflasterd. m. Kleinpfl. d.AG herst. Über-/Zufahrten Pflaster gelagert n. Unterlagen AG Granit SZ18/LA20 Bett.0/4 30 v. H. Fuge 0/4**
StL-Nr. 2311515740141111
Pflasterdecke mit Kleinpflastersteinen aus Naturstein
des AG herstellen. Verband nach Unterlagen des AG.
In Überfahrten und Zufahrten.
Pflastersteine gelagert innerhalb der Baustelle aufnehmen und fördern.
Format für Rastermaß nach Unterlagen des AG.
Pflasterstein aus Granit.
Baustoffgemisch für Bettung und Fugen Kategorie
SZ18/LA20.
Bettung aus Baustoffgemisch 0/4, Anteil an Körnung unter 2 mm max. 30 Massenprozent, E CS35, C 90/3.
Fuge mit Baustoffgemisch 0/4, GU, F, E CS35, C 90/3,
Fugenmaterial einarbeiten und einschlämmen, Fugenschluss durch Einfegen und Einschlämmen herstellen.
Menge: 50,000 m2

**01.115.13 Pflastersteine zuarbeiten aus Beton Dicke ü. 8-10 cm**
StL-Nr. 231151950102
Pflastersteine auf Passmaß trennen und Pflastersteine
an Kanten und Einfassungen oder an Aussparungen und
Einbauten über 1,00 m2 Einzelgröße zuarbeiten, nassschneiden oder behauen.
Das Zuarbeiten, Nassschneiden oder Behauen der Pflastersteine an Aussparungen und Einbauten bis zu 1,00 m2
Einzelgröße wird gesondert vergütet.
Art = Pflastersteine aus Beton.
Dicke über 8 bis 10 cm.
Menge: 100,000 m

**01.115.14 Bordstein aus Naturstein setzen NBSt. B 6-140 Granit Fuge Typ A gerader Stein bis 10 cm unt.OK F-beton Unt. AG**
StL-Nr. 2311531606111102
Bordstein aus Naturstein mit gleichmäßiger Färbung setzen. Breite der Rückenstütze mind. 15 cm.
Bordsteinformat = B 6 - 140.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton nach Unterlagen des AG herstellen.
Menge: 2600,000 m

**01.115.15 Bordstein aus Naturstein setzen NBSt. B 6-140 Granit Fuge Typ A bis 10 cm unt.OK F-beton Unt. AG**
StL-Nr. 2311531606119102
Bordstein aus Naturstein mit gleichmäßiger Färbung setzen. Breite der Rückenstütze mind. 15 cm.
Bordsteinformat = B 6 - 140.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Bordstein 'Kurvenstein, Radius <15m'

Rückenstütze bis 10 cm unter Oberkante Bordstein. Beton
mit einer Druckfestigkeit (Einzelwert) am Bohrkern von
mind. 12 MPa.
Fundamentbeton nach Unterlagen des AG herstellen.
Menge: 200,000 m

**01.115.16 Bordstein des AG setzen BSt. 15/30-15/25 Fuge Typ A gerader Stein St. gelag. säub. bis 10 cm unt.OK F-beton Unt. AG**
StL-Nr. 23115321211212
Bordstein des AG setzen. Breite der Rückenstütze mind.
15 cm.
Bordstein aus Beton ca. 15/30 bis 15/25 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle. Steine vor dem
Versetzen säubern.
Rückenstütze bis 10 cm unter Oberkante Bordstein. Beton
mit einer Druckfestigkeit (Einzelwert) am Bohrkern von
mind. 12 MPa.
Fundamentbeton nach Unterlagen des AG herstellen.
Menge: 50,000 m

**01.115.17 Bordstein trennen NBSt. 15/30-15/25 BSt. trennen**
StL-Nr. 231153266001
Bordstein auf Passmaß trennen.
Bordstein aus Naturstein ca. 15/30 bis 15/25 cm.
Bordstein quer trennen.
Menge: 100,000 St

**01.115.18 Bordstein aus Beton setzen BSt. TB 10x30 cm Fuge Typ B gerader Stein bis 10 cm unt. OK F-beton 12 MPa**
StL-Nr. 2311531105010111
Bordstein aus Beton setzen. Breite der Rückenstütze
mind. 15 cm.
Bordstein = TB 10 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 70,000 m

**01.115.19 Streifen aus Pfl. st. a. Nst. herst . vor Bordsteinen St. 160/160/160 Granit 1-zeilig bis 10 cm unt.OK F-Beton Unt. AG Fuge Typ A**
StL-Nr. 2311541122111210
Streifen aus Pflastersteinen aus Naturstein herstellen.
Ein mehrzeiliger Streifen ist mit beidseitigen Schnurkanten herzustellen.
Streifen als Randeinfassung vor Bordsteinen.
Format für Rastermaß des Pflastersteins = 160/160/160
mm.
Pflasterstein aus Granit.
Breite 1-zeilig.
Rückenstütze bis 10 cm unter Oberkante Streifen. Beton
mit einer Druckfestigkeit (Einzelwert) am Bohrkern von
mind. 12 MPa.
Fundamentbeton nach Unterlagen des AG herstellen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 1500,000 m

**01.115.20 Streifen aus Pfl. st. a. Nst. herst . vor Bordsteinen St. 160/160/160 Granit 2-zeilig bis 10 cm unt.OK F-Beton Unt. AG Fuge Typ A**
StL-Nr. 2311541122121210
Streifen aus Pflastersteinen aus Naturstein herstellen.
Ein mehrzeiliger Streifen ist mit beidseitigen Schnurkanten herzustellen.
Streifen als Randeinfassung vor Bordsteinen.
Format für Rastermaß des Pflastersteins = 160/160/160
mm.
Pflasterstein aus Granit.
Breite 2-zeilig.
Rückenstütze bis 10 cm unter Oberkante Streifen. Beton
mit einer Druckfestigkeit (Einzelwert) am Bohrkern von
mind. 12 MPa.
Fundamentbeton nach Unterlagen des AG herstellen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 50,000 m

**01.115.21 Dehnungsfugen in Straßeneinfassung/ -entwässerung mit Betonbettung herst.**
Dehnungsfugen herstellen,
von OK Straßeneinfassung/ Straßenentwässerung bis UK Bettung,

Fugenbreite:  1cm
Breite:  bis 0,8m
Tiefe:  bis 0,5m

mit Unterfüllung aus Kunststoffhartschaumplatten und
mit elastischer Fugenmasse verfüllen.
Menge: 140,000 St

**01.115.22 Fläche aus Rasensteinen herstellen R-Gittersteine schw.geneigte Fl. Beton 10cm dick Bett.0/4 30 v. H. Oberb. Saatgut**
StL-Nr. 2311591211110100
Fläche aus Rasensteinen einschl. Verfüllung herstellen.
Unterlage standfest verdichten. Erdarbeiten werden gesondert vergütet.
Befestigung aus Rasengittersteinen.
Ausführung auf horizontalen bis schwach geneigten
Flächen.
Rasenstein aus Beton, Dicke mindestens 10 cm.
Bettung aus Baustoffgemisch 0/4, Anteil an Körnung unter 2 mm max. 30 Massenprozent, E CS35, C 90/3.
Sandigen Oberboden liefern und Rasensteine damit verfüllen. Einbau bis 2 cm unter OK-Rasenstein. Fläche mit
15 g/m2 Rasensaatgut einsäen.
Menge: 50,000 m2

**01.115.23 Rasensteine trennen R-St. nass schn. R-St. aus Beton Dicke ü. 8-10 cm**
StL-Nr. 231159172101
Rasensteine auf Passmaß trennen.
Rasensteine nass schneiden.
Art = Rasensteine aus Beton.
Dicke über 8 bis 10 cm.
Menge: 10,000 m

#### 01.118 ING.BAUTEN AUS BETON U. STAHLBETON

**01.118.1 Beton abbrechen Stahlbeton Verwerten**
StL-Nr. 22118013930001
Beton nach Unterlagen des AG abbrechen.
Bauteil 'Zufahrt, Fundament'

Material = Stahlbeton.
Abbruchgut nach Wahl des AN verwerten.
Menge: 50,000 m3

**01.118.2 Bew. Beton herst. , Schalung gesond . Fundament Stahlbeton C25/30 XF2, XC4, XD2 Absch. + glätten**
StL-Nr. 22118318113403
Bewehrten Beton in Schalung nach Unterlagen des AG herstellen. Schalung, Bewehrung und Traggerüst der Bemessungsklasse B werden gesondert vergütet.
Bauteil = Fundament.
Art der Verwendung = Stahlbeton.
Druckfestigkeitsklasse C25/30.
Expositionsklasse XF2, XC4 und XD2.
Oberfläche maschinell abscheiben und glätten.
Menge: 25,000 m3

**01.118.3 Unbewehrten Beton herstellen Fundament C12/15 X0 Ohne Schalung**
StL-Nr. 22118338121010
Unbewehrten Beton nach Unterlagen des AG herstellen.
Beton für Fundament.
Druckfestigkeitsklasse C12/15.
Expositionsklasse X0.
Beton ohne Schalung herstellen.
Menge: 5,000 m3

**01.118.4 Abbruch entlang Gebäude & Mauer**
Beton, Mauer oder Stahlbeton mit Kompressor und Abbauhammer erschütterungsarm im Bereich des Gebäude- oder Zaunsockels abstemmen

Höhe:  bis 20cm

Abbruchfläche ebenflächig abarbeiten

Abbruchmaterial in Eigentum des AN übernehmen und  von der Baustelle entfernen.
Menge: 300,000 m

**01.118.5 Betontrennschnitt herstellen**
Beton / Stahlbeton schneiden
senkrechter oder waagrechter Schnitt

Betonbreite bis 40 cm
Menge: 20,000 m

**01.118.6 Sickerschicht,Noppenbahnen,kasch.,vert.**
Sickerschicht aus vlieskaschierten Noppenbahnen für vertikale Flächen vor Wänden.
Abflußspende im Endzustand über 0,3 l/sm
bei max. 40 kN/m2 Erddruck.
Menge: 100,000 m2

**01.118.7 Sockelputz ausbessern**
Sockelputz ausbessern

Beschädigte Putzflächen im Sockelbereich (Spritzwasserbereich) mit Zementmörtelputz MG III nach DIN 18550 einschließlich aller erforderlicher Vorbereitung des Putzgrundes (Reinigen, Haftgrund, ...) ausbessern bzw. beiputzen. Das Abschlagen des beschädigten Putzes ist in den Einheitspreis einzukalkulieren.

Abrechnung nach Quadratmeter Putzfläche (Kleinflächen).
Ausführung jedoch nur auf besondere Anordnung des AG.
Menge: 25,000 m2

**01.118.8 Fundamente für Straßenbeleuchtung**
Fundamente für Straßenbeleuchtung aus Betonrohr DN 400 auf Beton C 16/20 herstellen, incl. Stahlblechabdeckung, Loch für Kabeldurchführung und sonstiger Nebenarbeiten.
Aushub wird separat vergütet
Länge Betonrohr: ca. 1,00m
Menge: 45,000 St

#### 01.128 ZÄUNE, HOLZGELÄNDER

**01.128.1 Zaun aufnehmen Höhe 1,50-2,00 m Pfosten Holz Abstand bis 2,00m Pf.i.Beton40/80 Material verwert.**
StL-Nr. 2112810193113001
Zaun aufnehmen, einschließlich Verstrebungen.
Zaun 'Holzlattenzaun'

Zaunhöhe über 1,50 bis 2,00 m.
Pfosten aus Holz.
Pfostenabstand bis 2,00 m.
Pfosten mit Einzelfundament aus Beton, Durchmesser bis
40 cm, Tiefe bis 80 cm.
Ausgebautes Material nach Wahl des AN verwerten.
Menge: 30,000 m

**01.128.2 Zaun herstellen**
Zaun zwischen Pfosten nach Unterlagen des AG herstellen.
Bauart:  Mattenzaun

- Doppelstab - Gitterzaun
- Feldlänge 251 cm
- Stabstärke 8/6/8 mm, feuerverzinkt
  und anthrazit beschichtet
- Höhe 1000 mm
- Maschenweite 50x200mm
- Pfosten  60/40/2 mm
  mit Fußplatte zum Aufdübeln
  feuerverzinkt und anthrazit beschichtet,
  inkl. Abdeckleiste und Befestigungsmaterial

Zaunmaterial liefern, Zaun montieren, einschließlich Versetzen der Pfosten und eventuelles Kürzen der Zaunfelder. Die Länge des Zaunes wird in Achse des
Zaunes zwischen den Achsen der Endpfosten gemessen.

Verankerung mit Fußplatte und Betonschrauben auf Granitbordstein einschl. Bohren der Dübellöcher und Herstellen der Ausgleichsschicht.
Menge: 30,000 m

**01.128.3 Tor/Tür wieder herstellen**
StL-Nr. 178229120101
Tor für Zufahrt oder Tür für Zugang zwischen Säulen,
Pfosten oder Pfeilern nach Unterlagen des AG wieder
herstellen.
Bauart 'Stabgitterzaun'

Material für Tor/Tür liefern,
Tor für Zufahrt montieren einschließlich Setzen
der Säulen oder Pfosten.
Menge: 1,000 St

#### 01.129 FRS UND LEITEINRICHTUNGEN

**01.129.1 Leitpfosten abbauen Pfost.m.Eingrabs. erf. Erdarbeiten Abbauteil verwert**
StL-Nr. 211290573101
Leitpfosten abbauen.
Abbauteil = Sockelleitpfosten einschließlich Eingrabsockel.
Erforderliche Erdarbeiten ausführen. Vorhandene Pfostenlöcher entsprechend der sie umgebenden Fläche
schließen.
Abbauteile nach Wahl des AN verwerten.
Menge: 20,000 St

**01.129.2 Leitpfosten abbauen Pfost.m.Eingrabs. erf. Erdarbeiten**
StL-Nr. 211290573199
Leitpfosten abbauen.
Abbauteil = Sockelleitpfosten einschließlich Eingrabsockel.
Erforderliche Erdarbeiten ausführen. Vorhandene Pfostenlöcher entsprechend der sie umgebenden Fläche
schließen.
Abbauteile 'Abbauteile innerhalb der Baustelle sortiert nach Unterlagen des AG lagern und nach der Herstellung des
Banketts säubern und wieder einbauen.'
Menge: 20,000 St

**01.129.3 Leitpfosten liefern und montieren**
Leitpfosten aus Niederdruckpolyäthylen liefern und in Leitpfostenunterteile einbauen,
Wanddicke:  3mm
Sockelleitpfosten, Länge 1,20m,
mit kreuzverstärkter Aussteifung,
Reflektoren aus Kunststoff, beidseitig,
ohne Pfeilzeichen
Reflektorbefestigung mit Kunststoffspreitznieten
Menge: 20,000 St

**01.129.4 Leitpfostenunterteil, Stahl, liefern und einbauen**
Leitpfostenbefestigungssystem aus feuerverzinkten Stahlprofilen (keine Kunststoffausführung) mit Gewinde liefern und maschinell senkrecht/lotrecht eindrehen bis 3-5cm unter Bankettoberkante, Vorderkante 50cm vom FBR entfernt,

Typ:  Fa. Heidler
  86836 Untermeitingen
  GM Eindrehsockel

Erforderliche Erdarbeiten ausführen, die die Pfosten
umgebende Fläche wiederherstellen.
Überschüssiges Material in Eigentum des AN übernehmen und von der Baustelle entfernen.
Menge: 20,000 St

**01.129.5 Sock. u. Halt. f. Leitpfosten herst.**
StL-Nr. 149226050703
Sockel und Halterung für Leitpfosten
herstellen.
Stahlhalterung feuerverzinkt auf Schutzplankenholm
Pfosten 'an Leitplanke montieren,
einschl. Leitpfosten in verkürzter Ausführung liefern und einbauen,
einschl. aller dazu notwendigen Werkzeuge, Werkstoffe und Verschleißteile.'
Menge: 20,000 St

#### 01.130 VERKEHRSSCHILDER

**01.130.1 Verkehrszeichen abbauen u.wieder setzen**
Verkehrszeichen abbauen incl. Rohrpfosten, Fundament und nach Beendigung der Bauarbeiten wieder setzen; einschl. Reinigung aller Teile, Erdarbeiten und Fundamentbeton.
Menge: 15,000 St

#### 01.131 FAHRBAHNMARKIERUNGEN

**01.131.1 Markierungsfläche reinigen Wasserhochdruck**
StL-Nr. 2113111001
Fläche für Markierung reinigen. Kehrgut aufnehmen und
nach Wahl des AN verwerten. Abgerechnet wird die zu
markierende Fläche. Bei Pfeil, Buchstabe, Ziffer, Verkehrsschild, und Piktogramm ergibt sich die Fläche aus
dem kleinsten umschließenden Rechteck.
Reinigung mit Wasserhochdruckverfahren.
Menge: 10,000 m2

**01.131.2 Längsmarkierung Typ II herstellen Blockmark. 1 zu 1 Breite 0,25 m mit Vormarkierung mind. P 6 a.Asphaltdecksch.**
StL-Nr. 2113130543199101
Längsmarkierung Typ II einschl. evtl. Sperrflächenumrandung als Verkehrsfreigabemarkierung herstellen. Ab-
gerechnet wird der markierte Strich, bei Doppelstrichen
zwei Striche.
Unterbrochen; Verhältnis Strich/Lücke 1 zu 1 als Fahrbahnbegrenzung (Blockmarkierung).
Strichbreite = 0,25 m.
Strich mit Vormarkierung.
Markierungssystem aus 'Kaltspritzplastik'

Schichtdicke '3 mm'

Verkehrsklasse mindestens P 6.
Markierung auf Asphaltdeckschicht.
Menge: 40,000 m

### 02 Kanalbau

*Hinweis: Vertragsbedingungen*
1. Vertragsbedingungen

Vertragsgrundlagen

1.  Das Auftragsschreiben bzw. der Vertrag zwischen
  Auftraggeber und Auftragnehmer

2.  Die Leistungsbeschreibung und Pläne

3.  Die besonderen Vertragsbedingungen

4.  Die zusätzlichen technischen Vorschriften

5.  Abrechnungsbedingungen

6.  Baubeschreibung

7.  Die allgemeinen technischen Vorschriften für
  Bauleistungen (VOB Teil C, Ausgabe 2019)

8.  Die allgemeinen Vertragsbedingungen für die
  Ausführung von Bauleistungen (VOB/B),
  Ausgabe 2019

9.  Die einschlägigen DIN-Vorschriften

10.  Die gesetzlichen Vorschriften, Richtlinien und Merkblätter wie BGB, Unfallverhütungsvorschriften,
  Preisbindungsgesetz usw.

*Hinweis: Besondere Vertragsbedingungen*
2. Besondere Vertragsbedingungen

1).  Objekt-/Bauüberwachung obliegt den Stadtwerken
  Landau a.d. Isar. Anordnungen Dritter dürfen
  nicht befolgt werden.

2.)  Zufahrtswege und Anschlüsse

  Lager- und Arbeitsplätze, Wasser, Strom und sonstige
  Anschlüsse hat sich der Auftragnehmer zu beschaffen.
  Die Kosten sind durch Vertragspreise abgegolten. Die
  Kosten für Verbrauch und Miete sind mit dem EVU bzw.
  den anderen Handwerkern direkt zu verrechnen.

3.)  Vergütung

  siehe Vorbemerkungen und VOB

4.)  Ausführungsfristen (§ 5 VOB/B)

  a)  Die Ausführung ist zu dem vom Auftraggeber im
  Auftragsschreiben genannten Termin zu beginnen.

  b)  Voraussichtlicher Baubeginn: siehe Straßenbau-LV

  c)  Fertigstellungsdatum: siehe Straßenbau-LV

5.)  Verteilung der Gefahr (§ 7 VOB/B)

  entfällt

6.)  Vertragsstrafe

  entfällt

7.)  Abnahme (§ 12 VOB/B)

  Die Abnahme kann nur schriftlich erfolgen (förmliche
  Abnahme). Die Abnahme der Arbeiten erfolgt
  erst nach vollständiger Fertigstellung der zu leistenden
  Arbeiten zu einem von der Bauleitung festzusetzenden Termin. Bei der Abnahme der Leistung hat der
  Auftragnehmer dem Auftraggeber zu übergeben:

8.)  Gewährleistungszeit (§ 13 VOB/B)

  Die Gewährleistungszeit beträgt 4 Jahre.

9.)  Abrechnung

  Die Einzelaufmaße sind übersichtlich und in der
  Reihenfolge der Positionen im Leistungsverzeichnis
  zu erstellen. Sie sind 2-fach auszuführen, wobei das
  Original bei der Bauleitung verbleibt.

10.)  Rechnungsaufteilung

        - Regenwasserhauptkanal-Austausch: eigene Rechnung
  an die Stadtwerke Landau a.d.Isar

        - Regenwasserhausanschlussleitung-Austausch:
  eigene Rechnung  an die Stadtwerke Landau a.d.Isar

11.)  Baufeld: öffentlicher Straßenbereich

12.)  Abrechnungsbreite (wie tatsächlich ausgeführt aber
  maximal)

  bis DN 500,70 m
  bis DN 2501,00 m
  bis DN 400da + 0,80 m (SB DN 300 = 1,25 m /
  SB DN 400 = 1,35 m)
  bis DN 800da + 0,90 m
  Zulage bei weiterer Leitung im Rohrgraben: da + 0,40 m
  z.B. bei DN 300 / DN 200: ((da+0,80)+(da+0,40)) =
  Abrechnungsbreite bei gem. Verlegung im
  Rohrgraben (Parallelverlegung); tiefere Rohrlage =
  Grundbreite

  Auch bei geböschten Rohrgräben werden nur diese
  Breiten vergütet!

  Im Bereich von Einsteigschächten wird kein Mehraushub
  vergütet, der zusätzliche Aufwand ist in die
  LV-Position "Einsteigschächte" einzurechnen.

  Auf die Rohrgrabenbreite wird beim Asphalt ein Zuschlag
  von je 20 cm pro Naht beim Bitukies und
  Asphaltfeinbeton gewährt, wenn nicht örtlich
  aufgemessen wird (nicht beim Frostschutzkies).

14.)  Abrechnungstiefe

14.1)  Erdarbeiten Rohrgrabenaushub

  Die Abrechnung erfolgt von Erdplanum der Straße bis
  Sohle Wasserlauf (bzw. Mitte Schacht). Der Mehraushub
  für die Rohrwandstärke sowie das Auflager ist
  einzurechnen. Bei Einstufung der Aushubtiefen wird auch
  innerhalb der Schachthaltungen interpoliert.

  Soweit die Formstücke nicht ausgeschrieben sind,
  werden sie mit 1 lfm Rohrleitung pro Formstück
  vergütet.

14.2)  Einstufung der Kanalschachttiefen

  Vergütung der Schächte:

  Abrechnungstiefe wird von Unterkante
  Schachtabdeckung (OK Konus) bis Mitte Wasserlauf des
  Schachtgerinnes ermittelt.

14.3)  Abrechnungslängen

  Bei vorhandenen Schächten wird beim
  Rohrgrabenaushub kein Zuschlag beim bestehenden
  Schacht
  gewährt; gemessen wird ab Außenkante Schachtring. Am Ende einer Leitung (Rohrende oder Schachtende) wird beim Rohrgrabenaushub ein Zuschlag von
  0,50 m gewährt (nicht bei einer Hauswand!).

  Bei bereits verfüllten Leitungen wird bei der Freilegung
  des Abzweiges (Anschlussleitungen) beim
  Rohrgrabenaushub ein Zuschlag von 1,00 m ab
  Schnittstelle Abzweig / HA-Leitung gewährt. Mit diesem Zuschlag sind alle Erschwernisse für das Freilegen
  der Hauptleitung sowie die Herstellung der
  notwendigen Kopflöcher (Baugrube) abgegolten.
  Handschachtung wird nicht mehr vergütet.

  Bei der Rohrbettung und bei der Rohrumhüllung werden
  die Schächte, gemessen von Außenseite
  Schachtwand bis Außenseite Schachtwand, abgesetzt.
  Sonstige Unterbrechungen mit geringerer
  Länge als 1,00 m werden übermessen.

  Muss die Anschlussleitung (Hausanschluss /
  Sinkkastenleitung) nach Anordnung der Bauleitung sofort im Zuge des Hauptkanalbaues hergestellt werden, so wird beim Rohrgrabenaushub kein Zuschlag
  gewährt. Die Ermittlung des Rohrgrabenaushubes
  beginnt außerhalb des Hauptrohrgrabens. Der Zu-
  schlag am Ende der Anschlussleitung von 0,50 m wird
  vergütet.

15.)  Stundenlohnarbeiten (§ 15 VOB/B)

  Aufsichtsstunden werden nicht gesondert vergütet. Die
  Unterschrift unter Stundenlohnzettel gilt nicht
  als Rechnungsanerkennung; es bleibt der Prüfung
  vorbehalten, ob es sich um Vertragspositionen handelt.

16.)  Zahlung (§ 16 VOB/B)

  Die vorbehaltene Ausnahme der Schlusszahlung schließt
  Nachforderungen aus.

17.)  Sicherheitsleistung (§ 17 VOB/B)

  Ist keine Vertragserfüllungsbürgschaft gestellt, so werden Abschlagszahlungen mit 95 % der Nettosumme erstattet. Restzahlungen nach geprüfter
  Schlussrechnung. Die Sicherheitsleistung nach vorbehaltsloser Annahme der Schlussrechnung beträgt 5 %
  aus der Abrechnungssumme.
  (Reduzierung auf 3 % möglich bei mängelfreier
  Abnahme).

Stellung der Sicherheit
18.1)Sicherheit für die Vertragserfüllung ist in Höhe von
  5 .v.H. der Auftragssumme zu leisten, sofern die
  Auftragssumme mindestens 250.000 Euro ohne
  Umsatzsteuer beträgt.
18.2).Die für die Mängelansprüche zu leistende Sicherheit
  beträgt  5 .v.H. der Abrechnungssumme einschließlich
  erteilter Nachträge.
18.3)Rückgabezeitpunkt für eine nicht verwertete Sicherheit für
  Mängelansprüche (§ 17 Abs. 8 Nr. 2 VOB/B);
18.4)Stellt der Auftragnehmer die Sicherheit für die
  Vertragserfüllung binnen 18 Werktagen nach
  Vertragsabschluss (Zugang des Auftragsschreibens) weder
  durch Hinterlegung noch durch die Verträge einer
  Bürgschaft, so ist der Auftraggeber berechtigt,
  Abschlagszahlungen einzubehalten, bis der
  Sicherheitsbetrag erreicht ist.
18.5)Nach Abnahme und Erfüllung aller bis dahin erhobenen
  Ansprüche einschließlich Schadenersatz kann der
  Auftragnehmer verlangen, dass die Sicherheit für die
  Vertragserfüllung in eine Mängelansprüchesicherheit
  umgewandelt wird.

Art der Sicherheit
Für die Vertragserfüllung und die Mängelansprüche kann Sicherheit wahlweise durch Einbehalt oder Hinterlegung von Geld oder durch Bürgschaft geleistet werden. Der Auftragnehmer kann die einmal von ihm gewählte Sicherheit durch eine andere der vorgenannten ersetzen.
Für vereinbarte Abschlagszahlungen (§ 16 Abs. 1 Nr. 1 Satz 3 VOB/B) und für vereinbarte Vorauszahlungen ist Sicherheit durch Bürgschaft zu leisten.

Sicherheitsleistung durch Bürgschaft
Wird Sicherheit durch Bürgschaft geleistet, ist dafür das jeweilige Kommunale Formblatt  KFB BD  zu verwenden, und zwar für
- die Vertragserfüllung das Formblatt KFB BD 3a,
- die Mängelansprüche das Formblatt KFB BD 3c,
- vereinbarte Vorauszahlungen und Abschlagszahlungen gem. § 16 Abs. 1 Nr. 1 Satz 3 VOB/B das Formblatt KFB BD 3b.

Die Bürgschaft ist von einem
- in den Europäischen Gemeinschaften oder
- in einem Staat der Vertragsparteien des Abkommens über den Europäischen Wirtschaftsraum oder
- in einem Staat der Vertragsparteien des WTO-Abkommens über das öffentliche Beschäftigungswesen zugelassenen Kreditinstitut bzw. Kredit- oder Kautionsversicherer zu stellen.

Die Bürgschaftsurkunden enthalten folgende Erklärung des Bürgen:
-"Der Bürge übernimmt für den Auftragnehmer die selbstschuldnerische Bürgschaft nach deutschem Recht.
- Auf die Einreden der Anfechtbarkeit und der Aufrechenbarkeit gilt nicht für unbestrittene oder rechtskräftig festgestellte Gegenforderungen des Hauptschuldners.

- Die Bürgschaft ist unbefristet; sie erlischt mit der Rückgabe dieser Bürgschaftsurkunde.
- Die Bürgschaftsforderung verjährt nicht vor der gesicherten Hauptforderung. Nach Abschluss des Bürgschaftsvertrages getroffene Vereinbarungen über die Verjährung der Hauptforderung zwischen dem Auftraggeber und dem Auftragnehmer sind für den Bürgen nur im Falle seiner schriftlichen Zustimmung bindend.

- Gerichtsstand ist der Sitz der zur Prozessvertretung des Auftraggebers zuständigen Stelle".
Die Bürgschaft ist über den Gesamtbetrag der Sicherheit in nur einer Urkunde zu stellen.
Die Urkunde über die Abschlagszahlungsbürgschaft wird zurückgegeben, wenn die Stoffe und Bauteile, für die Sicherheit geleistet worden ist, eingebaut sind.

Die Urkunde über die Vorauszahlungsbürgschaft wird zurückgegeben, wenn die Vorauszahlung auf fällige Zahlungen angerechnet worden ist.Die Urkunde über die Mängelansprüchebürgschaft wird zurückgegeben, wenn die Verjährungsfristen für Mängelansprüche abgelaufen sind und die bis dahin erhobenen Ansprüche erfüllt sind.

19.  Preisgleitklauseln
  Lohn- und Materialpreiserhöhungen
  werden nicht vergütet.

20.  Weitere besondere Vertragsbedingungen
  Die Weitergabe von Arbeiten an
  Subunternehmen bedarf der
  Zustimmung des Auftraggebers.

*Hinweis: Zusätzliche Technische Vertragsbedingungen*
3. Zusätzliche Technische Vertragsbedingungen

Die in den Vertragsunterlagen genannten DIN-Normen sind in der am Tage der Angebotseröffnung
gültigen Ausgabe maßgebend.

Eine losweise Vergabe ist nicht vorgesehen

*Hinweis: Baubeschreibung*
4. Baubeschreibung

1.  Beschreibung und der Umfang der Bauarbeiten

1.1  Vorhaben der Stadtwerke Landau a. d. Isar
  Bei den ausgeschriebenen Leistungen handelt es sich um eine Kanalbaumaßnahme.
  Vorhabensträger sind
  Stadtwerke Landau a.d.Isar
  Maria-Ward-Platz 1
  94405 Landau

1.2  Auszuführende Leistungen
  Austausch von ca. 55 m Regenwasserkanal (Stahlbeton DN400)
  Austausch von ca. 570 m Regenwasserkanal (Stahlbeton DN300)
  Austausch von ca. 100 m Kanalhausanschluss (DN 150)

2.  Beschreibung der örtlichen Verhältnisse

2.1  Lage der Baustelle

  siehe beiliegende Pläne

2.2  Verkehrsverhältnisse, Verkehrsbeschränkungen

  Kanalbaumaßnahme im Rahmen einer Straßenbaumaßnahme

2.3  Grundwasserverhältnisse

  unbekannt

3.  Bemerkungen zum Leistungsverzeichnis

3.1  Allgemeines

  Das Gesamtgebiet ist als eine Baumaßnahme (Bauabschnitt 1 (2026) u. Bauabschnitt 2 (2027)) anzusehen, d. h. Leistungen für Umsetzen der Geräte, der Baustelleneinrichtung, der Verkehrssicherung und sonstige dadurch bedingte Mehrkosten sind in die EP einzurechnen soweit keine gesonderten Positionen hierführ vorhanden sind.

  Die Überwachung und Kontrolle der Baumaßnahme ist gemäß den Positionsbeschreibungen entsprechenden Ausmaß durchzuführen und  in die EP einzurechnen.

3.2  Versorgungsanschlüsse

  Wasser-, Strom- und sonstige Anschlüsse sind vom AN nach Vereinbarung mit den zuständigen Versorgungsunternehmen selbst zu besorgen. Vergütung für Anschluss und Verbrauch erfolgen nicht.

3.3  Hausanschlussleitungen

  Bereits bei der Verlegung der Hauptkanäle sind die Hausanschlussleitungen ca. 1,50 m in das Grundstück mit einer Endtiefe von maximal 2,50 m zu verlegen; aber mindestens 1 % Gefälle in die Grundstücke zu verlegen. Das Ende des Hausanschlusses ist mit einem Brett die Tiefe zu kennzeichnen. Der Verschlussdeckel ist so zu verankern, dass gleichzeitig mit dem Hauptkanal die Druckprobe durchgeführt werden kann. Die Kosten für das Kennzeichnen des Anschlusses sowie die Druckprobe für die Hausanschlüsse sind in die Einheitspreise einzurechnen.

  Bei der Aushublänge vom Hausanschluss ist der Anteil des Hauptkanals abzuziehen.

  Hinweis:
  Sofern in den Positionen nicht gesondert hingewiesen, sind die Einheitspreise grundsätzlich mit Materiallieferung, Beseitigung und Entsorgung der eventuellen Aufbruchmaterialien und Personal- und Gerätekosten zu kalkulieren!

  Zuständigkeiten für die Sparten der Stadtwerke

  Abwasserentsorgung:
  Stadtwerke Landau a. d. Isar, Tel. 09951 955 0 Herr Riedl/Herr Edenhofer

  Glasfaserausbau:
  Stadtwerke Landau a. d.Isar, Tel. 09951 955-0 Herr Damböck/Herr Ostner

#### 02.1 Baustelleneinrichtung Kanalbau

**02.1.1 Einrichtung der Baustelle (Kanalbau)**
Diese Position wird einmal vergütet. Das die Maßnahme in zwei Bauabschnitten erfolgen wird, ist entsprechend zu berücksichtigen und einzukalkulieren. In dieser Position sind alle für den Kanalbau relevanten Transporte für Maschinen, Arbeitsgeräte und Werkzeuge zur Baustelle und zurück abgegolten, ebenso die Vorhaltung sowie alle sonstigen Nebenkosten, z. B. auch wechseln der Bauabschnitte innerhalb der Baustelle.
Menge: 1,000 psch

#### 02.2 Erdarbeiten für Regenwasserkanal

**02.2.1 Boden der Bodenklasse 3 - 5**
DIN 18300 für die Baugruben der Rohrleitungen, Regenwasserkanal, Schmutzwasserkanal, Hausanschlüsse usw. Sickerungen und Bauwerke in senkrechten fachgerecht verbauten Baugrubenwänden ausheben, den zum Einbetten und Überschütten erforderlichen und geeigneten Aushubboden seitlich lagern, im Baustellenbereich längs der Bautrasse verfahren und die verdrängten und zum Einbau ungeeigneten Bodenmassen auf eine vom Auftragnehmer zu stellende Füllgrube abfahren (Deponiekosten mit Prüfgebühr sind einzurechnen). Die Grabensohle nach Zeichnungen profilgemäß und DIN EN 1610 entsprechend abgleichen. Nach Fertigstellung der Kanäle und Bauwerke diese gem. DIN EN 1610 überschütten und verdichten für eine Baugrubentiefe von

0 bis 1,50 m
Menge: 480,000 m³

**02.2.2 Zulage für Ausbau vorhandener Betonrohre DN 300**
vorhandene Betonrohre DN 300 ausbauen, laden und nach Vorschrift entsorgen einschließlich aller notwendigen Mehraufwendungen beim Rohrgrabenaushub
Menge: 460,000 m

**02.2.3 Zulage für Ausbau vorhandener Betonrohre DN 400**
vorhandene Betonrohre DN 400 ausbauen, laden und nach Vorschrift entsorgen einschließlich aller notwendigen Mehraufwendungen beim Rohrgrabenaushub
Menge: 55,000 m

**02.2.4 Zulage für Ausbau vorhandener Betonrohre DN 300 & DN 400**
Zulage für Ausbau vorhandener Betonrohre DN 300 & DN 400, jedoch Beton ummantelt inkl. Entsorgung der Betonummantelung.
Betonkern bis 1m * 1m umlaufend.
Die Betonummantelung ist durch Fotos nachzuweisen.
Menge: 150,000 m

**02.2.5 Rückbau Hausanschlußleitungen**
Entwaesserungsrohrleitung ausbauen. Leitung liegt bis zur Leitungszone frei. Erdarbeiten in den Leitungszonen in Boden der Klassen 3 bis 5 ausfuehren.Rohr-DN bis 250, Rohr aus Steinzeug, Kunststoff oder Beton, Mittlere Ausbautiefe bis UK Rohrbettung bis 1,0m .Saemtliche Stoffe und Aushub in Eigentum des AN uebernehmen und von der Baustelle entfernen und ggf. einer Wiederverwertung zufuehren.
Menge: 120,000 m

**02.2.6 Zulage Handaushub zum Rohrgrabenaushub**
DIN 18300 für die Baugruben der Rohrleitungen zwischen Verbau oder in offener Baugrube in Handarbeit ausschachten, nach Feststellung der Leitung wieder verfüllen und verdichten für eine Baugrubentiefe von 0 bis 2,00 m; bei bekannten Leitungsquerungen wird diese Position nicht mehr vergütet; nur auf Anordnung der Bauleitung; als Zulage zum Rohrgrabenaushub
Menge: 5,000 m³

**Ausführungsbeschreibung 1 Rohrauflager und Rohrbettung aus Riesel 8/16 mm oder Ki**
*Rohrauflager und Rohrbettung aus Riesel 8/16 mm oder Kies-Sand-Gemisch*
Untere Bettungsschicht nach DIN EN 1610 Typ 1, 100 mm, Auflagerwinkel 90 Grad, als ausgleichendes und elastisches Bett bei felsiger oder steiniger Baugrubensohle in den Rohrgraben einbringen und verdichten einschl. Aushub und Beseitigung des Materials auf Kippe des Auftragnehmers mit Kippgebühren.

**02.2.7 DN 150 mm 90°-Auflager (Kanalhausanschlüsse)**
*** gemäß Ausführungsbeschreibung 1
Menge: 120,000 m

**02.2.8 DN 300 mm 90°-Auflager (Regenwasserkanall)**
Ausführung gemäß Ausführungsbeschreibung 0001
Menge: 570,000 m

**02.2.9 DN 400 mm 90°-Auflager (Regenwasserkanall)**
Ausführung gemäß Ausführungsbeschreibung 0001
Menge: 55,000 m

**Ausführungsbeschreibung 2 Einbetten von Rohrleitungen (Seitenverfüllung und Abdec**
*Einbetten von Rohrleitungen (Seitenverfüllung und Abdeckung)*
nach DIN EN 1610, 15 cm über Rohrscheitel, einschl. liefern von verdichtungsfähigem Material (Riesel 8/16 mm oder Kies-Sand-Gemisch) und abfahren der verdrängten ungeeigneten Bodenmassen als Zuschlag zu den Leistungen für Baugrubenaushub (Pos. 1.02.1), für alle Tiefen (Proctordichte: mind. 95 %)

**02.2.10 DN 150 mm (Kanalhausanschlüsse)**
*** gemäß Ausführungsbeschreibung 2
Menge: 120,000 m

**02.2.11 DN 300 mm (Regenwasserkanal)**
Ausführung gemäß Ausführungsbeschreibung 0002
Menge: 570,000 m

**02.2.12 DN 400 mm (Regenwasserkanal)**
Ausführung gemäß Ausführungsbeschreibung 0002
Menge: 55,000 m

**02.2.13 Untermauerung von Versorgungsleitungen mit Beton C12/15**
zwischen Schalung, Mindestbreite 20 cm, jedoch nicht größer als der Querschnitt der Versorgungsleitung bzw. nach Angabe der Bauleitung. Tiefe von Aushubsohle Kanal bzw. Betonsohle bis UK-Versorgungsleitung. Die Kanalrohre sind durch mind. 25 cm dicke elastische Auflager vor Punktbelastung zu sichern. Für rechtwinklige kreuzende Leitungen wird die vorgeschriebene Grabenbreite vergütet, für schräg und längs verlaufende, Leitungen die tatsächliche Länge innerhalb der vorgeschriebenen Rohrgrabenbreite als Zulage zum Rohrgrabenaushubfür verkleidete Baugruben
Menge: 5,000 m³

**02.2.14 Unterquerung von vorhandenen Rohr- und Kabelleitungen für verkleidete Rohrleitungsbaugruben (Mittelspannung und Niederspannung)**
Baugrubenabdeckungen und dgl. als Erschwerniszulage für Rohrgrabenaushub, Rohrgrabenverbau, Wiederverfüllung, wiedereinsanden, Trassenbandverlegung und Rohrverlegung unter Hindernis, sowie das Suchen, Freilegen, Sichern und evtl. Aufhängen der Leitungen. Für rechtwinklig kreuzende Leitungen wird die vorgeschriebene Abrechnungsbreite vergütet, für schräg und längs verlaufende Leitungen die tatsächliche Länge innerhalb der vorgeschriebenen Abrechnungsbreite (nur bei Leitungen innerhalb der Grabenregelbreite). Die Abrechnung erfolgt bei bekannten Leitungen, Handschacht wird nicht mehr vergütet; (ein Mittelspannungskabel (3 Kabelstränge) wird als eine Querung ein Kabelsystem mit (6 Kabelsträngen) als 2 Querungen abgerechnet
Menge: 50,000 m

**02.2.15 Unterquerung von vorhandenen Rohr- und Kabelleitungen für verkleidete Rohrleitungsbaugruben (Straßenbeleuchtung)**
Baugrubenabdeckungen und dgl. als Erschwerniszulage für Rohrgrabenaushub, Rohrgrabenverbau, Wiederverfüllung, wiedereinsanden, Trassenbandverlegung und Rohrverlegung unter Hindernis, sowie das Suchen, Freilegen, Sichern und evtl. Aufhängen der Leitungen. Für rechtwinklig kreuzende Leitungen wird die vorgeschriebene Abrechnungsbreite vergütet, für schräg und längs verlaufende Leitungen die tatsächliche Länge innerhalb der vorgeschriebenen Abrechnungsbreite (nur bei Leitungen innerhalb der Grabenregelbreite). Die Abrechnung erfolgt bei bekannten Leitungen, Handschacht wird nicht mehr vergütet; (ein Mittelspannungskabel (3 Kabelstränge) wird als eine Querung abgerechnet
Menge: 50,000 m

**02.2.16 Unterquerung von vorhandenen Rohr- und Kabelleitungen für verkleidete Rohrleitungsbaugruben (Wasserleitung und Schmutzwasserkanal)**
Baugrubenabdeckungen und dgl. als Erschwerniszulage für Rohrgrabenaushub, Rohrgrabenverbau, Wiederverfüllung, wiedereinsanden, Trassenbandverlegung und Rohrverlegung unter Hindernis, sowie das Suchen, Freilegen, Sichern und evtl. Aufhängen der Leitungen. Für rechtwinklig kreuzende Leitungen wird die vorgeschriebene Abrechnungsbreite vergütet, für schräg und längs verlaufende Leitungen die tatsächliche Länge innerhalb der vorgeschriebenen Abrechnungsbreite (nur bei Leitungen innerhalb der Grabenregelbreite). Die Abrechnung erfolgt bei bekannten Leitungen, Handschacht wird nicht mehr vergütet;
Menge: 50,000 m

**02.2.17 Parallele Leitung im Rohrgraben**
Zulage zu den Baugruben der Rohrleitungen für die Erschwernisse beim Baugrubenaushubvon parallellaufender LeitungenDie Leistung umfasst das Freilegen der Leitung von Hand.Kabelbündel bis zu einer Breite von 20 cm werden als1 Stück abgerechnet.Zulage zu den Aushubpositionen für die Erschwernisse beim Aushub parallellaufender LeitungenDie Leistung umfasst das Freilegen der Leitung von Hand.
Kabelbündel bis zu einer Breite von 20 cm werden als1 Stück abgerechnet.
Menge: 300,000 m

**02.2.18 Sicherstellung Regenwasserableitung während der Bauphase**
Die Regenwasserableitung muss während der Bauphase gesichert sein. Neuverlegter Kanal und Bestand müssen bei Abwesenheit der Baufirma immer (provisorisch) verbunden sein.
Diese Position wird nur einmal für die Gesamtmaßnahme vergütet.
Menge: 1,000 psch

#### 02.3 Rohrleitungen Regenwasserkanal

**Ausführungsbeschreibung 3 Stahlbetonrohre mit Glockenmuffen**
*Stahlbetonrohre mit Glockenmuffen*
nach DIN 4035 mit der statisch erforderlichen Bewehrung und Wanddicke liefern mit integrierter Dichtung, höhen- und fluchtgerecht gemäß DIN EN 1610 wasserdicht verlegen auf Rohrauflager nach Statik (FBS-Norm) das notwendige Auflager ist einzurechnen; nach DIN EN 1610 Bettung Typ 1 (Obere und untere Bettungsschicht) als ausgleitendes und elastisches Bett in den Rohrgraben einbringen und verdichten; (Proctordichte < 97 %) einschl. Aushub des verdrängten Materials mit Abfuhr auf Deponie des Auftragnehmers (einschl. Deponiekosten). Untere Bettungsschicht mind. 20 mm stark nach Statik einschl. Einbau und Material

Angaben des Auftraggebers:

- Überdeckungshöhe > 0,80 m

- Straßenverkehrslast nach DIN 1072 SLW 60

Angaben des Auftragnehmers:

Herstellerwerk: '.........'

Baulänge(n): '.........'

Betongüteklasse: B '.........'

**02.3.1 DN 300 mm**
*** gemäß Ausführungsbeschreibung 3
Menge: 570,000 m

**02.3.2 DN 400 mm**
*** gemäß Ausführungsbeschreibung 3
Menge: 55,000 m

**02.3.3 Zulage zu Pos. 1.03.1 für Gelenkstück DN 300**
für den Einbau eines Gelenkstückes mit Muffe oder Spitzende oder mit zwei Spitzenden.

DN 300
Menge: 36,000 Stk

**02.3.4 Zulage zu Pos. 1.03.2 für Gelenkstück DN 400**
für den Einbau eines Gelenkstückes mit Muffe oder Spitzende oder mit zwei Spitzenden.

DN 400
Menge: 3,000 Stk

**02.3.5 Hausanschlussstutzen**
liefern und einbauen einschl. Anbohrung der Stahlbetonrohre DN 300 und DN 400 mittels Bohrgerätes; Die Vorschriften des Herstellers sind zu beachten!
Fabrikat Fa. Rehau "AWADOCT DN 160" oder vergleichbar
Menge: 30,000 Stk

**02.3.6 Hochlast-Vollwand-Kanalrohr DN 160 liefern und verlegen, ( Bettung und Umhüllung - eigene Position)**
Hochlast-Vollwand-Kanalrohr liefern und verlegen, ( Bettung und Umhüllung - eigene Position). Rohre nach DIN EN 1852 mit Doppelsteckmuffe und form-schlüssig fixierten Dichtungen aus EPDM nach DIN EN 681-1, Dichtheit mind. von -0,5 bis +2,5 bar bei Verformung und Abwinklung nach EN 1277 nachgewiesen.
Nachweisliche Erfüllung der Kriterien für Wasserschutzzone II und III gemäß ATV-DVWK-A 142. Ringsteifigkeit mind. 16 kN/m², hochab-riebfest, ohne Zusatz von Füllstoffen. Rohrleitung innen mit Hersteller-, Durchmesser- und Werkstoffangabe signiert.
Farbe: Orange, durchgehend eingefärbt, mit IR- reflektierenden Farbpigmenten (bei Misch- und Schmutzwasserhausanschlüssen sowie blau bei Regenwasserhausanschlüssen).
Fremdwasserdichtheit bis 8 m Wassersäule von externem Prüfinstitut nachgewiesen.
Nachgewiesene dynamische Belastungsfähigkeit für die Berechnung bei nicht vorwiegend ruhenden Belastungen nach ATV-DVWK-A 127, Absatz 9.7.4
Umweltrelevante Aspekte:
Rohrleitung frei von gesundheitsgefährdenden Inhaltsstoffen (keine Inhaltsstoffe gem. "Bannend List of Chemicals" und "CMR-Liste" des Umweltbundesamtes). Die Wiederverwendbarkeit / Recyclingfähigkeit in der gleichen Produktgruppe (Rohre und Formteile) muss bei größer 95% liegen. Die Produktion der Rohrleitung muss mit einem Anteil an erneuerbaren Energien von größer 50% erfolgen. Der Nachweis für die umweltrelevanten Aspekte muss durch eine allgemein anerkannte unabhängige Stelle erfolgen.
Wurzelfestigkeit nach DIN 4060 nachgewiesen. Das mittlere Spaltmaß zwischen Muffeneingang und Rohr darf zur Sicherstellung der Wurzelfestigkeit maximal 1,5 % des Nenndurchmessers betragen.

Rohrleitung, z.B. Fabrikat REHAU AWADUKT HPP SN16 oder gleichwertiger Art.
Menge: 120,000 m

**02.3.7 Zulage für Bogen DN 160 Polypropylen, 15 - 45 Grad**
Zulage zur Rohrleitung für das Liefern und Verlegen von Bögen. Materialgüte, Materialeigenschaften, Dichtsystem und Farbe wie Rohrleitung. Nachgewiesene Ringsteifigkeit mindestens 16 kN/m².
Abwinklung: 15 - 45 Grad

Bogen, z.B. Fabr. REHAU AWADUKT PP oder gleichwertiger Art.
Menge: 50,000 Stk

**02.3.8 Übergangsstück von Betonrohr oder Steinzeugrohr**
auf neuverlegtes Kunststoffrohr Awadukt DN 160 für den Zusammenschluss der neuverlegten Hausanschlussleitung zu den Bestandsleitungen der Grundstücksbesitzer/Hauseigentümer
Menge: 25,000 St

#### 02.4 Schachtbauwerke Regenwasserkanal

**Ausführungsbeschreibung 4 Einsteigschächte DN 1000 "Regenwasser"**
*Einsteigschächte DN 1000 "Regenwasser"*
Schachtunterteil SU-M Typ 2 nach DIN EN 1917  - DIN V 4034 - 1 Standard, lichte Weite DN 1000 mm (Rohranschluss bis max. DN 600)

Monolitisch aus Beton C 40/50 mit homogener Betonoberfläche und glattem ungeschlämmten Gerinneverlauf fugenlos in einem Guss in der Schalung erhärtet gefertigt mit hochsulfatwiderstandsfähigem Zement, 5 % (vom Zementgehalt) Microsilica und nicht carbonatischem Zuschlag 0 - 4 mm Wasserdringtiefe kleiner als 20 mm.
Neigung der Auftrittsfläche kegelförmig in Richtung Schachtmitte 1:20
Gerinne gekrümmt scheitelhoch bis Anschlussdurchmesser DN 500
Anschlüsse für gelenkige Einbindungen der Zu- und Abläufe
Anzuschließende Rohre
Stahlbeton oder Kunststoffrohr
DN 300

Anzuschließende Rohre aus: Stahlbeton DN 300

Angaben des Auftragnehmers:

Herstellerwerk '.........'

**02.4.1 0 bis 2,00 m**
*** gemäß Ausführungsbeschreibung 4
Menge: 18,000 Stk

**02.4.2 Begu-Schachtabdeckungen (Regenwasser)**
(Klasse D nach DIN 1229) mit Lüftungsöffnungen und Einlage nach DIN 19584 - A1 D, z. B. Modell Passavant Art.Nr. 4000.11, Buderus Art.Nr. 1483.00 oder gleichwertiges einschl. verzinktem Schmutzfänger nach DIN 1221, z. B. Passavant Art.Nr. 4050.10, Buderus Art.Nr. 2710.00 oder gleichwertig liefern und auf die Einsteigschächte auflegen.
Menge: 18,000 Stk

**02.4.3 Begu-Schachtabdeckung**
einschließlich Ausgleichsring auf Schachtkonus mittels Schachtmörtel fest aufbringen als Zulage zur Position 2.04.2.
Menge: 18,000 St

**02.4.4 Schachtanschluß herstellen bis einschl. DN 400 (Regenwasserkanal)**
Schachtwand und Gerinne im bestehenden Schacht DN 1000 aufbohren, anfallendes Material auf Kippe der Auftragnehmer beseitigen (inkl. Deponiekosten); abgehendes Rohr wasserdicht in Betonunterteil einbauen; Gerinne nach Regelplan als Betongerinne mit Schnellzement bis zum Scheitel nach Regelplan herstellen; einschließlich aller notwendigen Material-, Lohn- und sonstigen Nebenkosten
Menge: 3,000 St

**02.4.5 Einstiegschacht DN 1000 Regenwasser als Ortbeton-Schacht herstellen**
Einstiegschacht DN 1000 Regenwasser als Ortbeton-Schacht auf bestehendes Betonrohr herstellen DN 400 inkl. aller Rohranschlüsse, Schalungsarbeiten wie im Hinweistext "Einsteigschächte DN 1000 "Regenwasser" beschrieben

Schachthöhe 1m - 2m
Menge: 2,000 St

#### 02.5 Stundenlohnarbeiten (Regiearbeiten einschl. aller Zuschläge)

**02.5.1 Facharbeiter**
Menge: 20,000 Std

**02.5.2 Kompressor mit Abbauhammer (mit Bedienung)**
Menge: 5,000 Std

**02.5.3 Bagger - 0,5 m³ (einschl. Bedienpersonal)**
Menge: 5,000 Std

**02.5.4 LKW - 10 to einschl. Fahrer**
Menge: 5,000 Std

**02.5.5 Motorflex (ohne Bedienung)**
Menge: 5,000 Std

**02.5.6 Motorpumpe bis 5 l/s einschl. Stromaggregat**
inkl. Leitungen bis zum nächsten Regenwasserschacht
Menge: 30,000 Std
